# Pauschale Rastanlagen BAB - AS Dresden / Sachsen
Angebotsaufforderung (GAEB DA XML 3.2, DA83)
Projekt: A-P0325-00
Währung: EUR
Vergabeart: Öffentliche Ausschreibung
Eröffnung: 20.08.2026 10:00:00
Ende der Zuschlagsfrist: 22.09.2026
Ausführungsbeginn: 02.11.2026
Ausführungsende: 31.07.2026
Auftraggeber: Autobahn GmbH des Bundes, Niederlassung Ost (Halle/Saale), AdB-NL Ost, Magdeburger Str.51, 06112 Halle, Magdeburger Str.51, 06112 Halle/Saale, Telefon +49 345 940 997 00, Fax +49 34594099702, E-Mail ost@autobahn.de; Vergabenummer: AP03250030
Erstellt mit: GXML Toolbox V3.3 R20230829, iTWO_64 V25.0.772, 07.08.2026

## LV Los 4: RV Instandsetzung PWC- / RVR-Anlagen_Los 4
Datum: 07.08.2026
WaGr: 99_99_01

### Abschnitt 00 INSTANDSETZUNG PWC- / RVR-ANLAGEN

#### Unterabschnitt 00.00 ALLGEM. BAUBEGLEITENDE LEISTUNGEN

**00.00.0001 Baustelle einrichten Sämtl.LV-Abschn.*Zufahrt vorh.**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 15,000 St

**00.00.0002 Baustelleinrichtung vorhalten wie Vorposition**
Baustelleneinrichtung vorhalten,
Geräte, Werkzeuge und sonstige Betriebsmittel,warten,
instand setzen und betreiben.
Abgerechnet wird je Einsatztag und Einsatzort.
Baustellenenrichtung wie in Vorposition beschrieben.
Menge: 100,000 d

**00.00.0003 Baustelle räumen Sämtl. LV-Abschn.**
Baustelle von allen Geräten, Anlagen, Einrichtungen und
dgl. räumen. Benutzte Flächen und Wege entsprechend dem
ursprünglichen Zustand herrichten. Soweit nicht für
bestimmte Leistungen für das Räumen der Baustelle gesonderte Positionen im Leistungsverzeichnis enthalten
sind, gilt die Pauschale
für alle Leistungen sämtlicher Abschnitte des Leistungsverzeichnisses.
Menge: 15,000 St

**00.00.0004 Bauablaufplan**
*** Pauschalposition
Erstellung eines Bauablaufplanes/Bauphasenplanes
unter Berücksichtigung aller die Baumaßnahme
beeinflussenden Faktoren, auf der Grundlage der vom AG
übergebenen Maßnahmeliste für den
Gesamtprojektzeitraum.

Der Bauablaufplan ist spätestens 10 Werktage
nach Bauanlaufberatung dem AG analog
in Papier (2-fach) und digital im PDF-Format
vorzulegen.
Bei relevanten Änderungen im Bauablauf
ist der Plan anzupassen und erneut vorzulegen.
Menge: 1,000 Psch

**00.00.0005 Lichtbilder herst. und liefern**
StL-Nr. 19101620
Lichtbilder über den wesentlichen Bauablauf des Bauwerks in digitalisierter Form (Auflösung mindestens
1024 mal 768 Pixel, 24 Farben) mit Digitalkamera herstellen und auf mit dem AG abgestimmten Datenträger (CD
oder DVD) liefern. Das Komprimierungsverhältnis bzw.
die Bildqualität ist so zu wählen, dass durch die Komprimierung keine für den Sachverhalt wesentlichen Bildinformationen verloren gehen.
Menge: 500,000 St
Leistungsbereichkatalog: 101

**00.00.0006 Schachterlaubnisscheine**
*** Pauschalposition
Leitungsbestand und Schachterlaubnisscheine von
Versorgungsunternehmen für gesamten Baubereich
vollständig einholen.
Menge: 1,000 Psch

#### Unterabschnitt 00.01 VERKEHRSSICHERUNG AN ARBEITSSTELLEN

**00.01.0001 Verkehrsrechtliche Anordnung einh.**
Verkehrsrechtliche Anordnung für Einrichtung und Be-
trieb einer Verkehrssicherung nach Unterlagen des AG
einholen und zugehörige Unterlagen erstellen. Erforderliche Ortsbesichtigungen zur Erstellung der Planunterlagen durchführen.
Verkehrsrechtliche Anordnung für 'sämtliche
verkehrsrechtlichen Eingriffe auf PWC- / RVR-Anlagen.'

Anfallende Gebühren 'sind in den Einheitspreis
einzukalkulieren.'
Menge: 15,000 St

**00.01.0002 Verkehrsschild aufbauen u. abbauen Ronde,Dreie.Quad.*Größe 3 Typ RA3, C Höhe 2,20 m**
StL-Nr. 21105203135904
Verkehrsschild aufbauen und abbauen. Vorhalten, Kontrolle, Wartung und Instandsetzung werden gesondert
vergütet. Aufstellvorrichtung nach statischen Erfordernissen. Vorübergehende Verkehrssicherungsmaßnahmen
durchführen. 70 v. H. des Preises werden nach Aufbau,
der Rest nach Abbau vergütet.
Verkehrsschild = Ronde, Dreieck, Quadrat.
Größe 3.
Retroreflektierend mit Folie Klasse RA3, Aufbau C.
Schild '= Alform.'

Aufstellhöhe über der Verkehrsfläche = 2,20 m.
Menge: 100,000 St

**00.01.0003 Verkehrsschild vorhalten wie Vorposition**
StL-Nr. 2110520501
Verkehrsschild vorhalten, warten und instand setzen.
Vorübergehende Verkehrssicherungsmaßnahmen durchführen.
Die Kontrolle wird gesondert vergütet.
Verkehrsschild wie in Vorposition beschrieben.
Menge: 700,000 Std

**00.01.0004 Verkehrsschild verändern Schild Größe 3*Höhe über 2,00 m auß. Kraft setzen*mob.Auskreuzvorr.**
StL-Nr. 211052103211
Vorhandenes Verkehrsschild verändern, vorhalten, warten
und instand setzen. Vorübergehende Verkehrssicherungsmaßnahmen durchführen. Die Kontrolle wird gesondert
vergütet.
Verkehrsschild Größe 3.
Neben der Fahrbahn. Aufstellhöhe über 2,00 m.
Verkehrsschild berührungslos außer Kraft setzen.
Verkehrsschild außer Kraft setzen mit mobiler Auskreuzvorrichtung.
Menge: 50,000 St

**00.01.0005 Verkehrsschild umsetzen Ronde,Dreie.Quad.*Größe 3 Höhe 2,20 m**
StL-Nr. 211052131304
Verkehrsschild innerhalb des Arbeitsstellenbereiches
umsetzen. Vorübergehende Verkehrssicherungsmaßnahmen
durchführen.
Verkehrsschild = Ronde, Dreieck, Quadrat.
Größe 3.
Aufstellhöhe über der Verkehrsfläche = 2,20 m.
Menge: 30,000 St

**00.01.0006 Verkehrssch.komb. aufbauen u. abb. VSch + ZSch H2*Ronde,Dreie.Quad. Größe 3*Typ RA3, C*Höhe 2,20 m**
StL-Nr. 2110521521359004
Verkehrsschildkombination aufbauen und abbauen. Vorhalten, Kontrolle, Wartung und Instandsetzung werden gesondert vergütet. Aufstellvorrichtung nach statischen
Erfordernissen. Vorübergehende Verkehrssicherungsmaßnahmen durchführen. 70 v. H. des Preises werden nach
Aufbau, der Rest nach Abbau vergütet.
Verkehrsschildkombination = 1 Verkehrsschild und Zu-
satzschild Höhe 2.
Verkehrsschild = Ronde, Dreieck, Quadrat, Achteck,
Rechteck.
Größe 3.
Retroreflektierend mit Folie Klasse RA3, Aufbau C.
Schild '= Alform.'

Aufstellhöhe über der Verkehrsfläche = 2,20 m.
Menge: 30,000 St

**00.01.0007 Verkehrsschildkombination vorhalten wie Vorposition**
StL-Nr. 2110521801
Verkehrsschildkombination vorhalten, warten und instand
setzen. Vorübergehende Verkehrssicherungsmaßnahmen
durchführen. Die Kontrolle wird gesondert vergütet.
Verkehrsschildkombination wie in Vorposition beschrieben.
Menge: 210,000 Std

**00.01.0008 Verkehrstafel aufbauen und abbauen Typ RA3, C*Höhe 2,20 m**
StL-Nr. 21105240995003
Verkehrstafel aufbauen und abbauen. Vorhalten, Kontrolle, Wartung und Instandsetzung werden gesondert
vergütet. Aufstellvorrichtung nach statischen Erfordernissen. Vorübergehende Verkehrssicherungsmaßnahmen
durchführen. 70 v.H. des Preises werden nach Aufbau,
der Rest nach Abbau vergütet.
Verkehrstafel '= Sperrung PWC-/RVR-Anlage'

Größe 'über 1 bis 2 m2.'

Retroreflektierend mit Folie Klasse RA3, Aufbau C.
Aufstellhöhe über der Verkehrsfläche = 2,20 m.
Menge: 5,000 St

**00.01.0009 Verkehrstafel vorhalten wie Vorposition**
StL-Nr. 2110524301
Verkehrstafel vorhalten, warten und instand setzen. Vo-
rübergehende Verkehrssicherungsmaßnahmen durchführen.
Die Kontrolle wird gesondert vergütet.
Verkehrstafel wie in Vorposition beschrieben.
Menge: 35,000 Std

**00.01.0010 Absp.g.,Warneinr. aufb. u. abb. Schr.bake doppels*Typ RA2**
StL-Nr. 21105405022000
Absperrgerät oder Warneinrichtung betriebsfertig aufbauen und abbauen. Vorhalten, Kontrolle, Wartung, In-
standsetzung und Betreiben werden gesondert vergütet.
Vorübergehende Verkehrssicherungsmaßnahmen durchführen.
70 v. H. des Preises werden nach betriebsfertigem Aufbau, der Rest nach Abbau vergütet.
Schraffenbake Größe 1000 x 250 mm doppelseitig.
Mit retroreflektierender Folie Klasse RA2.
Menge: 150,000 St

**00.01.0011 Absp.g.,Warneinr. vorhalten wie Vorposition**
StL-Nr. 2110541001
Absperrgerät oder Warneinrichtung vorhalten, warten,
instand setzen und betreiben. Vorübergehende Verkehrssicherungsmaßnahmen durchführen. Die Kontrolle wird gesondert vergütet.
Absperrgerät oder Warneinrichtung wie in Vorposition
beschrieben.
Menge: 1050,000 Std

**00.01.0012 Absp.g.,Warneinr. aufb. u. abb. Schr.bake doppels*Typ RA2 eins. Dauerlicht*Versorg. Wahl AN**
StL-Nr. 21105405022101
Absperrgerät oder Warneinrichtung betriebsfertig aufbauen und abbauen. Vorhalten, Kontrolle, Wartung, In-
standsetzung und Betreiben werden gesondert vergütet.
Vorübergehende Verkehrssicherungsmaßnahmen durchführen.
70 v. H. des Preises werden nach betriebsfertigem Aufbau, der Rest nach Abbau vergütet.
Schraffenbake Größe 1000 x 250 mm doppelseitig.
Mit retroreflektierender Folie Klasse RA2.
Mit 1 Richtstrahler einseitig, gelbes Dauerlicht, WL1.
Energieversorgung nach Wahl des AN.
Menge: 75,000 St

**00.01.0013 Absp.g.,Warneinr. vorhalten wie Vorposition**
StL-Nr. 2110541001
Absperrgerät oder Warneinrichtung vorhalten, warten,
instand setzen und betreiben. Vorübergehende Verkehrssicherungsmaßnahmen durchführen. Die Kontrolle wird gesondert vergütet.
Absperrgerät oder Warneinrichtung wie in Vorposition
beschrieben.
Menge: 525,000 Std

**00.01.0014 Absp.g.,Warneinr. aufb. u. abb. Abspsch. 250x2000*Typ RA2**
StL-Nr. 21105405052000
Absperrgerät oder Warneinrichtung betriebsfertig aufbauen und abbauen. Vorhalten, Kontrolle, Wartung, In-
standsetzung und Betreiben werden gesondert vergütet.
Vorübergehende Verkehrssicherungsmaßnahmen durchführen.
70 v. H. des Preises werden nach betriebsfertigem Aufbau, der Rest nach Abbau vergütet.
Absperrschranke Größe 250 x 2000 mm mit Aufstellvorrichtung.
Mit retroreflektierender Folie Klasse RA2.
Menge: 30,000 St

**00.01.0015 Absp.g.,Warneinr. vorhalten wie Vorposition**
StL-Nr. 2110541001
Absperrgerät oder Warneinrichtung vorhalten, warten,
instand setzen und betreiben. Vorübergehende Verkehrssicherungsmaßnahmen durchführen. Die Kontrolle wird gesondert vergütet.
Absperrgerät oder Warneinrichtung wie in Vorposition
beschrieben.
Menge: 210,000 Std

**00.01.0016 Absp.g.,Warneinr. aufb. u. abb. Abspsch. 250x2000*Typ RA2 3 Strah.eins.gelb*Versorg. Wahl AN**
StL-Nr. 21105405052301
Absperrgerät oder Warneinrichtung betriebsfertig aufbauen und abbauen. Vorhalten, Kontrolle, Wartung, In-
standsetzung und Betreiben werden gesondert vergütet.
Vorübergehende Verkehrssicherungsmaßnahmen durchführen.
70 v. H. des Preises werden nach betriebsfertigem Aufbau, der Rest nach Abbau vergütet.
Absperrschranke Größe 250 x 2000 mm mit Aufstellvorrichtung.
Mit retroreflektierender Folie Klasse RA2.
Mit 3 Richtstrahlern einseitig, gelbes Dauerlicht, WL1.
Energieversorgung nach Wahl des AN.
Menge: 30,000 St

**00.01.0017 Absp.g.,Warneinr. vorhalten wie Vorposition**
StL-Nr. 2110541001
Absperrgerät oder Warneinrichtung vorhalten, warten,
instand setzen und betreiben. Vorübergehende Verkehrssicherungsmaßnahmen durchführen. Die Kontrolle wird gesondert vergütet.
Absperrgerät oder Warneinrichtung wie in Vorposition
beschrieben.
Menge: 210,000 Std

**00.01.0018 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle '= schriftlich.'
Menge: 100,000 d

#### Unterabschnitt 00.02 ERDBAU

**00.02.0001 Fläche abräumen Aufwuchs*Wurzelstöcke Astwerk*Steine/Mauer/Zaun Wst. Verwert. AN*S.Abr.Verwert.AN übr.Räumg.Verw.AN**
*** Pauschalposition
StL-Nr. 2410600311110111
Fläche nach Unterlagen des AG abräumen.
Strauch- und Baumbestand sowie sonstiger Aufwuchs bis
zu 0,10 m Stammdurchmesser, 1,00 m über dem Erdboden
gemessen, einschließlich Wurzelwerk.
Wurzelstöcke anderweitig gefällter Bäume bis zu 0,10 m
Durchmesser an der Schnittstelle roden.
Astwerk gefällter Bäume, Holzreste.
Steine, Betonreste, Mauerreste und abgängige Zäune.
Wurzelstöcke nach Wahl des AN verwerten.
Schlagabraum nach Wahl des AN verwerten.
Übriges Räumgut nach Wahl des AN verwerten.
Menge: 1,000 Psch

**00.02.0002 Oberboden abtragen und andecken Abtr.über 10-30cm Andeck. ü. 5-15cm*Abrechnung Abtrag**
StL-Nr. 2410611300290201
Oberboden ggf. einschließlich Vegetationsdecke abtragen
und profilgerecht wieder andecken einschließlich erforderlicher Zwischenlagerung auf Flächen nach Wahl des
AN. Beschreibung der Homogenbereiche nach Unterlagen
des AG.
Dicke des Abtrages über 10 bis 30 cm.
Andeckung 'auf Neben- und Erholungsflächen.
Ausführung in Teilabschnitten.'

Dicke der Andeckung über 5 bis 15 cm.
Abrechnung nach Abtragsprofilen.
Menge: 30,000 m3

**00.02.0003 Boden bzw. Fels lösen und einbauen*Planum nicht ges. Abrechnung Abtrag**
StL-Nr. 2410620390000101
Boden bzw. Fels aus Abtragsbereichen profilgerecht
lösen und in den Auftragsbereichen profilgerecht einbauen und verdichten einschließlich ggf. erforderlicher
Wasserzugabe. Beschreibung der Homogenbereiche nach Un-
terlagen des AG. Die Herstellung von Mulden und Gräben
wird gesondert vergütet.
Homogenbereich '1.
Ausführung in Teilabschnitten.'

Das Herstellen des Planums wird nicht gesondert
vergütet.
Abrechnung nach Abtragsprofilen.
Menge: 50,000 m3

**00.02.0004 Planum herstellen Ev2 = 45 MPa**
StL-Nr. 2410625001
Planum herstellen nach Unterlagen des AG.
Verformungsmodul Ev2 = 45 MPa.
Menge: 150,000 m2

**00.02.0005 Muldenprofil wiederherstellen Aushub -0,10 m3/m*Räumgut seitlich**
StL-Nr. 241065031100
Mulde ausräumen und profilgerecht wiederherstellen.
Mittlere Aushubmenge bis 0,10 m3/m.
Räumgut seitlich einebnen.
Menge: 40,000 m

**00.02.0006 Grabenprofil wiederherstellen Aushub -0,10 m3/m*Räumgut seitlich**
StL-Nr. 241065101100
Graben ausräumen und profilgerecht wiederherstellen.
Mittlere Aushubmenge bis 0,10 m3/m.
Räumgut seitlich einebnen.
Menge: 30,000 m

**00.02.0007 Zulage Handeinbau**
Zulage für den händischen Rückbau und die Herstellung
von Oberboden- und Boden- bzw. Felsschichten,
Herstellung von Planum und Wiederherstellung von
Mulden- und Grabenprofilen..
Vergütet wird der Mehraufwand ggü. der maschinellen
Bearbeitung.
Abrechnung der Zulage erfolgt einmalig für alle
Arbeitsgänge.
Alle erforderlichen Leistungen, Werkzeuge, Materialien
und sonstige Utensilien sind in den Einheitspreis
einzukalkulieren.
Menge: 50,000 m

#### Unterabschnitt 00.03 LANDSCHAFTSBAUARBEITEN

**00.03.0001 Rasenansaat mit RSM herstellen*Feinplanum lock. Menge 15 g/m2*RSM 7.1.1**
StL-Nr. 21107202091310
Rasenansaat mit RSM herstellen. Saatgut ohne Entmischung ausbringen, einarbeiten und andrücken.
Fläche '= Neben- und Erholungsfläche.'

Feinplanum feinkrümelig lockern.
Saatgutmenge = 15 g/m2.
Regelsaatgutmischung (RSM) 7.1.1 Landschaftsrasen -
Standard ohne Kräuter.
Menge: 100,000 m2

**00.03.0002 Nassansaat mit RSM herstellen 100 g Zellulose*10 g Kleber Saatgut 15 g/m2*RSM 7.1.1**
StL-Nr. 2110721811003100
Nassansaat herstellen. Mischgut in gleichmäßiger Mi-
schung halten. Mischgut auf die Flächen aufbringen. An-
saat auch auf Flächen steiler 1:4. Die nachfolgend
festgelegten Mengen der Zuschlagstoffe beziehen sich
jeweils auf 1 m2 Fläche.
Mulchstoff, 100 g Zellulose, Basis 40 v.H. absolut trocken. Bei Verwendung einer höheren Konzentration entsprechende Mindermenge.
Kleber aus Kunststoff-Emulsion, 10 g, bei Konzentraten
5 g.
Saatgutmenge = 15 g/m2.
Regelsaatgutmischung (RSM) 7.1.1 Landschaftsrasen -
Standard ohne Kräuter.
Menge: 100,000 m2

#### Unterabschnitt 00.04 ENTWÄSSERUNG FÜR STRASSEN

**00.04.0001 Schachtteil ausbauen Abdeckung*Schacht sichern Baut.s.+lagern*Rest verwerten**
StL-Nr. 241104091113
Freigelegtes Schachtteil ausbauen. Aufbruch von Straßenbefestigung wird gesondert vergütet.
Teil = Abdeckung beliebiger Bauart, lichte Weite bis
1,00 m.
Schachtöffnung durch geeignete Abdeckung sichern. Verfüllen des Schachtes wird gesondert vergütet.
Abdeckung säubern und innerhalb der Baustelle lagern.
Restliche Ausbaustoffe nach Wahl des AN verwerten.
Menge: 4,000 St

**00.04.0002 Schachtteil ausbauen Abdeckung*Schacht sichern Ausbau verwerten**
StL-Nr. 241104091101
Freigelegtes Schachtteil ausbauen. Aufbruch von Straßenbefestigung wird gesondert vergütet.
Teil = Abdeckung beliebiger Bauart, lichte Weite bis
1,00 m.
Schachtöffnung durch geeignete Abdeckung sichern. Verfüllen des Schachtes wird gesondert vergütet.
Sämtliche Ausbaustoffe nach Wahl des AN verwerten.
Menge: 2,000 St

**00.04.0003 Betonauflagering einbauen Rg.,verschiebsich*Höhe 80 mm Mörtel M20**
StL-Nr. 241104451201
Betonauflagering, lichter DU 625 mm, einbauen. Fugen
glattstreichen.
Auflagering verschiebesicher.
Ringhöhe = 80 mm.
Fuge zwischen Fertigteilen mit Mörtel M20 vollflächig
herstellen, Fugen glattstreichen.
Menge: 3,000 St

**00.04.0004 Betonauflagering einbauen Rg.,verschiebsich*Höhe 100 mm Mörtel M20**
StL-Nr. 241104451301
Betonauflagering, lichter DU 625 mm, einbauen. Fugen
glattstreichen.
Auflagering verschiebesicher.
Ringhöhe = 100 mm.
Fuge zwischen Fertigteilen mit Mörtel M20 vollflächig
herstellen, Fugen glattstreichen.
Menge: 3,000 St

**00.04.0005 Schachtabdeckung aufsetzen DIN 19584, D, B*wasserdicht Deckel/Einlage*Höhe Zug um Zug Mörtel M20**
StL-Nr. 24110454111201
Schachtabdeckung, mit lichter Weite mindestens 610 mm
und rundem Rahmen, aufsetzen.
Klasse D 400, Ausführung nach DIN 19584, mit Rahmen aus
Gusseisen mit Beton.
Ausführung = tagwasserdicht.
Deckel mit dämpfender Einlage.
Schachtabdeckung zunächst provisorisch auflegen und
entsprechend Bauablauf Zug um Zug bis auf planmäßige
Höhe setzen.
Fuge zwischen Fertigteilen mit Mörtel M20 vollflächig
unter Verwendung von mindestens drei Distanzstücken
entsprechender Festigkeit herstellen, Fugen glattstreichen.
Menge: 2,000 St

**00.04.0006 Schachtabdeckung des AG aufsetzen Höhe Zug um Zug*Mörtel M20**
StL-Nr. 2411045721
Schachtabdeckung des AG, rund, mit lichter Weite bis DU
625 mm aufsetzen.
Zunächst provisorisch auflegen und entsprechend Bauablauf Zug um Zug bis auf planmäßige Höhe setzen.
Fuge zwischen Fertigteilen mit Mörtel M20 vollflächig
unter Verwendung von mindestens drei Distanzstücken
entsprechender Festigkeit herstellen, Fugen glattstreichen.
Menge: 4,000 St

**00.04.0007 Aufsatz f. Straßenablauf ausbauen*Ablauf sichern alles verwerten**
StL-Nr. 241105099101
Aufsatz für Straßenablauf freilegen und ausbauen.
Umgebende Fläche '= Asphalt bzw. Beton.'

Ablauföffnung durch geeignete Abdeckung sichern.
Sämtliche Ausbaustoffe nach Wahl des AN verwerten.
Menge: 1,000 St

**00.04.0008 Aufsatz f. Straßenablauf ausbauen*Ablauf sichern Aufs.lag.,entfer**
StL-Nr. 241105099102
Aufsatz für Straßenablauf freilegen und ausbauen.
Umgebende Fläche '= Asphalt bzw. Beton.'

Ablauföffnung durch geeignete Abdeckung sichern.
Aufsatz säubern und innerhalb der Baustelle lagern.
Restliche Ausbaustoffe nach Wahl des AN verwerten.
Menge: 10,000 St

**00.04.0009 Straßenablauf ausbauen BetonFT, teilw.*Tiefe bis 1,25 m StrA liegt frei*Aufs.s.+lagern Rest verwert.**
StL-Nr. 24110506211105
Straßenablauf einschließlich Aufsatz ausbauen. An-
schlussleitungen, die bestehen bleiben, soweit erforderlich abdichten. Das Ausbauen von Rohrleitungen wird
gesondert vergütet.
Straßenablauf aus Betonfertigteilen, Bodenteil verbleibt im Boden.
Ausbautiefe ab OK Aufsatz bis 1,25 m.
Straßenablauf liegt in unbefestigter Fläche. Aufbruch
und Erdarbeiten ausführen.
Aufsatz säubern und innerhalb der Baustelle lagern.
Restliche Ausbaustoffe nach Wahl des AN verwerten.
Menge: 10,000 St

**00.04.0010 Straßenablauf einbauen mit Erdarb.*Schaft Form 5d Aufl-Ring 10a*Aufl. C 8/10,10cm Tiefe bis 1,25 m*eing. verd. Bod. BM-F0***
StL-Nr. 2411051793011113
Straßenablauf aus Betonfertigteilen einbauen. Fugen mit
Mörtel M20 dichten und glattstreichen. Aufsatz wird gesondert vergütet. Erdarbeiten ausführen.
Boden 'vorhanden.'

Schaft Form 5d (570 mm hoch).
Auflagering Form 10a (für quadratische Aufsätze).
Auflager aus Beton C 8/10, 10 cm dick, herstellen.
Aushubtiefe ab OK Straßenablauf bis 1,25 m.
In vom AN eingebauten und verdichteten Boden. Aushub
seitlich lagern und zum Verfüllen verwenden. Überschüssigen Aushub nach Wahl des AN verwerten.
Materialwerte nach EBV = BM-F0*
Menge: 10,000 St

**00.04.0011 Aufsatz f. Straßenablauf aufsetzen 500x500, D, Begu*Aufsatz lastentk. Scharnier Sicher.*dämpf.Einlage Zinkeimer B 1*Höhe Zug um Zug Mörtel M20**
StL-Nr. 2411052301121321
Aufsatz für Straßenablauf aufsetzen.
Klasse D 400, Ausführung nach DIN 19 583, 500x500, mit
Rahmen aus Gusseisen mit Beton.
Aufsatz lastentkoppelt aufsetzen. Auflager herstellen.
Aufsatz mit Scharnier und Sicherheitsverschluss.
Dämpfende Einlage.
Verzinkter Eimer, Form B 1.
Aufsatz zunächst provisorisch auflegen und entsprechend
Bauablauf Zug um Zug bis auf planmäßige Höhe setzen.
Fuge zwischen Fertigteilen mit Mörtel M20 vollflächig
herstellen, Fugen glattstreichen.
Menge: 1,000 St

**00.04.0012 Aufs. d. AG für Straßenablauf aufs. Höhe Zug um Zug*Mörtel M20**
StL-Nr. 241105270201
Aufsatz des AG für Straßenablauf aufsetzen.
Aufsatz zunächst provisorisch auflegen und entsprechend
Bauablauf Zug um Zug bis auf planmäßige Höhe setzen.
Fuge zwischen Fertigteilen mit Mörtel M20 vollflächig
herstellen, Fugen glattstreichen.
Menge: 10,000 St

**00.04.0013 Entwässerungsleitung reinigen Kamera/Dicht.*Rohr DN bis 300*Haltung bis 30 m Räumg. verwerten**
StL-Nr. 24110903119101
Entwässerungsleitung im Hochdruck- oder Vakuumspülverfahren reinigen. Räumgut vorentwässern.
Reinigung zur Vorbereitung auf die Kameradurchfahrung
bzw. Dichtheitsprüfung.
Rohr DN/ID bis 300.
Rohr 'aus Kunststoff bzw. (Stahl-) Beton.'

Haltungslänge bis 30,00 m.
Räumgut nach Wahl des AN verwerten.
Menge: 100,000 m

**00.04.0014 Entwässerungsleitung reinigen betriebl. Gründe*Rohr DN bis 300*Haltung bis 30 m Räumg. verwerten**
StL-Nr. 24110903319101
Entwässerungsleitung im Hochdruck- oder Vakuumspülverfahren reinigen. Räumgut vorentwässern.
Reinigung aus betrieblichen Gründen.
Rohr DN/ID bis 300.
Rohr 'aus Kunststoff bzw. (Stahl-) Beton.'

Haltungslänge bis 30,00 m.
Räumgut nach Wahl des AN verwerten.
Menge: 100,000 m

**00.04.0015 Kameradurchfahrung ausführen Haltung bis 30 m*Anschlussleitung Dokumentation*ISY-Bau/Unterl.AG**
StL-Nr. 2411091299910211
Kameradurchfahrung von Entwässerungsrohrleitungen ausführen. Auf Schadstellen untersuchen und auf Da-
tenträger dokumentieren. Datenträger dem AG übergeben.
Abrechnung nach Länge der Rohrleitung.
Rohr DN/ID 'bis 300.'

Rohr 'aus Kunststoff bzw. (Stahl-) Beton.'

Haltungslänge bis 30,00 m.
Befahrung der Anschlussleitung.
Dokumentation mit Angabe von Haltung, Rohrmaterial,
Rohrdurchmesser, Haltungslänge, Gefälle im Rohr und
Stationierung von seitlichen Zuläufen und Schadstellen
schriftlich vorlegen.
Daten im ISY-Bau Austauschformat Abwasser (XML) sowie
aufbereitet in Video-Datenformat nach Unterlagen des AG
übergeben. Datenträger nach Unterlagen des AG.
Menge: 200,000 m

#### Unterabschnitt 00.05 SCHICHTEN OHNE BINDEMITTEL

**00.05.0001 Bankett abtragen Breite bis 0,50 m Mit Veg.decke**
StL-Nr. 24112045190299
Bankett abtragen ggf. einschließlich Vegetationsdecke.
Breite bis 0,50 m.
Dicke 'bis 50 cm.
Ausführung in Teilabschnitten.'

Ausbauen mit Vegetationsdecke.
Ausbaustoff 'nach Wahl des AN verwerten.
Verwertungsklasse <= Z2, Materialklasse <= BM-F3.'
Menge: 20,000 m3

**00.05.0002 Bankett profilgerecht herstellen Neben Fahrbahn*Baustoffgemisch 12 tief+ 6 hoch*3 cm tiefer**
StL-Nr. 2411270212991199
Bankett gemäß ZTV E-StB profilgerecht herstellen.
Neben Verkehrsfläche Fahrbahn.
Baustoffgemisch gemäß ZTV E-StB.
Umweltrelevante Anforderungen 'nach Unterlagen des AG.'

Einbau '-breite = bis 50 cm.
Ausführung in Teilabschnitten.
Abrechnung erfolgt nach Lieferscheinen.'

Querneigung 12 v.H. am tiefliegenden und 6 v.H. am
hochliegenden Fahrbahnrand.
Einbau 3 cm tiefer als Fahrbahnrand.
Verformungsmodul '= EV2 auf der Oberfläche mind. 80
MPa.'
Menge: 20,000 m3

**00.05.0003 Ausgleich der Höhendifferenz**
Ausgleich der Höhendifferenz zum Bestand in der
Rücklage neuhergestellter Bankette.
Ausführung zur Sicherstellung einer breitflächigen
Entwässerung der Bankette.
Angleichungsarbeiten durch Abschälen der Bankette
und/oder der Bankettrücklagen.
Menge: 75,000 m

**00.05.0004 Bankettplatten aufnehmen**
Bankettplatten als Verlegeplatten mit offenporiger
Struktur und dauerhafter Sickerwirkung aus PE-HD
aufnehmen und nach Wahl des AN verwerten.
Abmessung = ca. 800 x 400 x 50 mm.
Verfüllung mit gebrochenem Mineralgemisch 0/22.
Menge: 100,000 m2

**00.05.0005 Bankettplatten herstellen**
Bankettplatten als Verlegeplatten mit offenporiger
Struktur und dauerhafter Sickerwirkung aus PE-HD
liefern und nach Herstellerangaben einbauen.
Abmessung = ca. 800 x 400 x 50 mm.
Belastung = ca. 2.666 t/m2.
Verfüllung mit gebrochenem Mineralgemisch 0/22.
Oberfläche verdichten.
Menge: 100,000 m2

**00.05.0006 Erschwernis durch Einbauten**
StL-Nr. 2411290899
Erschwernis durch Einbauten. Abgerechnet wird nach
Stück Einbauteil.
Beim 'Abtrag und der Herstellung von Banketten. Die
Abrechnung der Erschwernisse erfolgt einmalig für alle
Arbeitsgänge.'

Einbauten '= Schächte, Abläufe, Borde, Einfassungen,
Schilderpfosten, Fundamente, Leitpfosten, FRS-Pfosten.'
Menge: 75,000 St

**00.05.0007 Zulage Handeinbau**
Zulage für den händischen Abtrag und Herstellung von
Banketten.
Vergütet wird der Mehraufwand ggü. der maschinellen
Bearbeitung.
Abrechnung der Zulage erfolgt einmalig für alle
Arbeitsgänge.
Alle erforderlichen Leistungen, Werkzeuge, Materialien
und sonstige Utensilien sind in den Einheitspreis
einzukalkulieren.
Menge: 100,000 m

#### Unterabschnitt 00.06 ASPHALTBAUWEISEN

**00.06.0001 Asphaltbefestigung trennen*schneiden**
StL-Nr. 231130389109
Asphaltbefestigung geradlinig trennen.
Bereich 'in Einzelflächen um Einbauten.'

Trennen durch Schneiden.
Dicke der Asphaltbefestigung 'über 20 bis 25 cm.
Ausführung in Teilabschnitten.'
Menge: 100,000 m

**00.06.0002 Asphaltbefestigung aufnehmen*Dicke ü. 6-12 cm Aufbr. Verw. AN**
StL-Nr. 2311302890399003
Asphaltbefestigung aufbrechen und aufnehmen.
Fläche '= Asphalt um Einbauten.'

Dicke der Asphaltbefestigung über 6 cm bis 12 cm.
Dicke der gebundenen Befestigung 'über 20 bis 25 cm.'

Gesamtaufbruchtiefe 'über 20 bis 25 cm.
Ausführung in Teilabschnitten.'

Aufbruchgut nach Wahl des AN verwerten.
Menge: 50,000 m2

**00.06.0003 Asphaltbefestigung aufnehmen Zwickel/Streif.*Dicke ü. 3-6 cm Dicke ü. 20-30 cm*Tiefe bis 10 cm Länge max. 25 cm*Aufbr. Verw. AN**
StL-Nr. 2311302820231103
Asphaltbefestigung aufbrechen und aufnehmen.
Fläche = Zwickel und Streifen.
Dicke der Asphaltbefestigung über 3 cm bis 6 cm.
Dicke der gebundenen Befestigung über 20 bis 30 cm.
Gesamtaufbruchtiefe bis 10 cm.
Aufbruchstücke zerkleinern, Kantenlängen höchstens
25 cm.
Aufbruchgut nach Wahl des AN verwerten.
Menge: 50,000 m2

**00.06.0004 Asphalttragsch. aus AC 22 T S herst Bitumen 50/70*zwei Lagen**
StL-Nr. 23113123991019
Asphalttragschicht aus Asphalttragschichtmischgut
AC 22 T S herstellen. Anlieferung des Asphaltmischguts
in thermoisolierten Transportbehältern.
In Verkehrsflächen 'auf PWC- und RVR-Anlagen.'

Einbau 'in Einzelflächen um Einbauten.
Dicke = 12 cm.'

Bindemittel = 50/70.
In zwei Lagen.
Einbau 'von Hand.
Ausführung in Teilabschnitten.'
Menge: 20,000 t

**00.06.0005 Asphaltbindersch.a. AC 16 B S herst Bitumen 30/45*Gestein SZ 18**
StL-Nr. 2311322499301009
Asphaltbinderschicht aus Asphaltbinder AC 16 B S herstellen. Anlieferung des Asphaltmischguts in
thermoisolierten Transportbehältern.
In Verkehrsflächen 'auf PWC- und RVR-Anlagen.'

Einbau 'in Einzelflächen um Einbauten.
Dicke = 8,5 cm.'

Bindemittel = 30/45.
Grobe Gesteinskörnung = Kategorie SZ 18.
Einbau 'von Hand.
Ausführung in Teilabschnitten.'
Menge: 10,000 t
Leistungsbereichkatalog: 113

**00.06.0006 Asphaltdecksch. aus AC 8 D S herst. Bitumen 50/70**
StL-Nr. 2311333399200000
Asphaltdeckschicht aus Asphaltbeton für Asphaltdeckschichten AC 8 D S herstellen. Anlieferung des
Asphaltmischguts in thermoisolierten
Transportbehältern.
In Verkehrsflächen 'auf PWC- und RVR-Anlagen.'

Einbau 'in Einzelflächen um Einbauten.
Dicke = 3,5 cm.
Einbau von Hand.
Ausführung in Teilabschnitten.'

Bindemittel = 50/70.
Menge: 5,000 t

**00.06.0007 Streifen/Rinne aus MA herst. MA 11 S*Bitumen 20/30+vvZ Handeinbau**
StL-Nr. 2311367299110001
Streifen bzw. Rinne aus Gussasphalt herstellen.
In Verkehrsflächen 'auf PWC- und RVR-Anlagen.'

Einbau 'in Rinne, Breite über 30 bis 50 cm.
Ausführung in Teilabschnitten.'

Mischgut = Gussasphalt MA 11 S
Bindemittel = 20/30 mit viskositätsveränderndem Zusatz
bzw. einem entsprechend viskositätsveränderten Bindemittel 20/30.
Einbau von Hand.
Menge: 100,000 m

**00.06.0008 Bitumenemulsion aufsprühen*Asphalt frisch manuell*C60BP4-S*Menge 250 g/m2 vor A.deckschicht**
StL-Nr. 23113063912123
Bitumenemulsion zur Herstellung des Schichtenverbundes
aufsprühen.
Auf Verkehrsflächen 'auf PWC- und RVR-Anlagen.'

Unterlage = Asphaltbefestigung, frisch.
Ausführung in Teilflächen manuell.
Bindemittel = C60BP4-S.
Bindemittelmenge = 250 g/m2.
Vor Einbau Asphaltdeckschicht.
Menge: 50,000 m2
Leistungsbereichkatalog: 113

**00.06.0009 Bitumenemulsion aufsprühen*Asphalt frisch manuell*C60BP4-S*Menge 300 g/m2 vor A.bindersch.**
StL-Nr. 23113063912132
Bitumenemulsion zur Herstellung des Schichtenverbundes
aufsprühen.
Auf Verkehrsflächen 'auf PWC- und RVR-Anlagen.'

Unterlage = Asphaltbefestigung, frisch.
Ausführung in Teilflächen manuell.
Bindemittel = C60BP4-S.
Bindemittelmenge = 300 g/m2.
Vor Einbau Asphaltbinderschicht.
Menge: 50,000 m2

**00.06.0010 Bitumenemulsion aufsprühen*Asphalt frisch manuell*C60BP4-S*Menge 200 g/m2 vor 2. Lage ATS**
StL-Nr. 23113063912111
Bitumenemulsion zur Herstellung des Schichtenverbundes
aufsprühen.
Auf Verkehrsflächen 'auf PWC- und RVR-Anlagen.'

Unterlage = Asphaltbefestigung, frisch.
Ausführung in Teilflächen manuell.
Bindemittel = C60BP4-S.
Bindemittelmenge = 200 g/m2.
Vor Einbau 2. Lage Asphalttragschicht.
Menge: 50,000 m2

**00.06.0011 Abstumpfungsmaßnahme durchführen bit.LFK 1/3*Gestein wie Decke**
StL-Nr. 231139523190
Abstumpfungsmaßnahme zur Erhöhung der Anfangsgriffigkeit durch gleichmäßiges Aufbringen und Einwalzen von
Abstreukörnung durchführen. Nicht gebundene Abstreukörnung aufnehmen und nach Wahl des AN verwerten.
Abstreukörnung = leicht bituminierte Lieferkörnung 1/3.
Aus Gestein wie grobe Gesteinskörnung in Asphaltdeckschicht.
Abstreumenge '= 1,5 kg/m².
Einbau mit Hand.
Ausführung in Teilabschnitten.'
Menge: 50,000 m2
Leistungsbereichkatalog: 113

**00.06.0012 Gussasphaltoberfläche bearbeiten fein abstreuen ungeb. verwert.**
StL-Nr. 23113667690001
Oberfläche der Gussasphaltschicht bearbeiten.
Feine Gesteinskörnung auf die noch heiße Oberfläche
aufbringen.
Verfahren 'C mit Lieferkörnung 0/2'

Erkaltete Asphaltdeckschicht aus Gussasphalt abkehren
und nicht gebundene und gelöste Abstreukörnungen nach
Wahl des AN verwerten.
Menge: 50,000 m2

**00.06.0013 Anschluss a. Fuge m. Fugenm. herst. Längs-/Querfuge*Deckschicht Tiefe 40 mm*Breite 10 mm Fugenmasse N2**
StL-Nr. 2311391231061001
Anschluss als Fuge mit Fugenmasse herstellen.
Längs- und Querfuge.
In der Asphaltdeckschicht ausbilden.
Fugenspalttiefe = 40 mm.
Fugenspaltbreite = 10 mm.
Mit heiß verarbeitbarer Fugenmasse Typ N2, einschließlich zugehörigem und zuvor aufgetragenem Voranstrichmittel.
Menge: 60,000 m
Leistungsbereichkatalog: 113

**00.06.0014 Anschluss a. Fuge m. Fugenm. herst. versch.Randfugen*Deckschicht Tiefe 40 mm*Breite 10 mm Verf. mit Ufst.*Fugenmasse N2**
StL-Nr. 2311391251061201
Anschluss als Fuge mit Fugenmasse herstellen.
Randfuge vor Borden, Übergängen, Abläufen u.ä.
In der Asphaltdeckschicht ausbilden.
Fugenspalttiefe = 40 mm.
Fugenspaltbreite = 10 mm.
Fugenspalt verfüllen in einer Lage mit Unterfüllstoff.
Mit heiß verarbeitbarer Fugenmasse Typ N2, einschließlich zugehörigem und zuvor aufgetragenem Voranstrichmittel.
Menge: 60,000 m
Leistungsbereichkatalog: 113

**00.06.0015 Naht in Asphaltschicht herst.*Längs-/Quernaht PmB heiß**
StL-Nr. 23113907930199
Naht in Asphaltschicht herstellen.
Naht 'in allen Asphaltschichten.'

Längs- und Quernaht.
Heiß aufzubringendes Polymermodifiziertes Bitumen auf
die Nahtflanke volldeckend auftragen oder anspritzen,
Menge 50 g/m je cm Schichtdicke.
Dicke der Schicht '= über 20 bis 25 cm.
Einbau mit Hand.
Ausführung in Teilabschnitten.'
Menge: 100,000 m
Leistungsbereichkatalog: 113

**00.06.0016 Fuge ausräumen und säubern Längs-/Querfuge*Deckschicht bis 20 m*Breite mind. 10mm Tiefe 40 mm**
StL-Nr. 23113927311206
Bestehende Fuge ausräumen und Fugenspalt säubern. Ausbaustoffe nach Wahl des AN verwerten.
Längs- und Querfuge.
In der Asphaltdeckschicht.
Einzellängen bis 20,00 m.
Fugenspaltbreite mindestens 10 mm.
Fugenspalttiefe = 40 mm.
Menge: 100,000 m

**00.06.0017 Geräumten Fugenspalt aufweiten Längs-/Querfuge*Deckschicht bis 20 m*vorh. T. ü.30-40 vorh. Br. bis 10*Tiefe 40 mm Breite 10 mm*schneiden**
StL-Nr. 2311393231121411
Geräumten Fugenspalt aufweiten und säubern. Anfallende
Ausbaustoffe nach Wahl des AN verwerten.
Längs- und Querfuge.
In der Asphaltdeckschicht.
Einzellängen bis 20,00 m.
Vorhandene Fugenspalttiefe über 30 bis 40 mm.
Vorhandene Fugenspaltbreite bis 10 mm.
Neue Fugenspalttiefe = 40 mm.
Neue Fugenspaltbreite = 10 mm.
Aufweiten durch Schneiden.
Menge: 100,000 m

**00.06.0018 Fugenfüllung herstellen Längs-/Querfuge*Deckschicht bis 20 m*Tiefe 40 mm Breite 10 mm*Fugenmasse N2**
StL-Nr. 2311394231161001
Fugenfüllung herstellen.
Längs- und Querfuge.
In der Asphaltdeckschicht.
Einzellängen bis 20,00 m.
Fugenspalttiefe = 40 mm.
Fugenspaltbreite = 10 mm.
Mit heiß verarbeitbarer Fugenmasse Typ N2, einschließlich zugehörigem und zuvor aufgetragenem Voranstrichmittel.
Menge: 100,000 m

**00.06.0019 Riss in Asphaltdeckschicht behand. Riss aufweiten*bis 20 m Tiefe 20 mm*Breite 12 mm Rissmasse*LFK 1/3 PSV 48**
StL-Nr. 2311394711231001
Riss in Asphaltdeckschicht behandeln.
Riss durch Fräsen aufweiten und verfüllen. Anfallende
Ausbaustoffe nach Wahl des AN verwerten.
Einzellängen bis 20,00 m.
Rissspalttiefe = 20 mm.
Rissspaltbreite = 12 mm.
Rissraum verfüllen mit heiß verarbeitbarer Rissmasse,
einschließlich zugehörigem und zuvor aufgetragenem Voranstrichmittel.
Lieferkörnung 1/3 mit PSV angegeben (48) gleichmäßig
auf die noch heiße Rissmasse aufstreuen und andrücken.
Menge: 20,000 m

**00.06.0020 Erschwernis infolge Einbauten*Asphaltbefestig. Schächte**
StL-Nr. 231130789502
Erschwernis infolge Einbauten, Schächten und Straßenabläufen. Abgerechnet wird je Stück Einbauteil.
Erschwernis beim 'Fräsen, Aufnehmen, Aufsprühen von
Bitumenemulsionen sowie Herstellen von
Asphaltschichten.
Asphaltbefestigung. Die Abrechnung der Erschwernisse
erfolgt einmalig für alle Arbeitsgänge.'

Asphaltbefestigung.
Schächte.
Menge: 20,000 St

**00.06.0021 Erschwernis infolge Einfassungen*Asphaltbefestig. Bord**
StL-Nr. 231130839502
Erschwernis infolge Einfassungen, Borden und Fahrbahnübergängen. Abgerechnet wird die Länge der Einfassung.
Erschwernis beim 'Fräsen, Aufnehmen, Aufsprühen von
Bitumenemulsionen sowie Herstellen von
Asphaltschichten.
Die Abrechnung der Erschwernisse erfolgt einmalig für
alle Arbeitsgänge.'

Asphaltbefestigung.
Bord.
Menge: 50,000 m

**00.06.0022 Zulage Handeinbau**
Zulage für den händischen Rückbau und die Herstellung
von Asphaltschichten, Aufbringen von Bitumenemulsion,
Durchführung von Abstumpfungsmaßnahmen und die
Herstellung / Instandsetzung von Asphaltfugen.
Vergütet wird der Mehraufwand ggü. der maschinellen
Bearbeitung.
Abrechnung der Zulage erfolgt einmalig für alle
Arbeitsgänge.
Alle erforderlichen Leistungen, Werkzeuge, Materialien
und sonstige Utensilien sind in den Einheitspreis
einzukalkulieren.
Menge: 100,000 m

#### Unterabschnitt 00.07 BETONBAUWEISEN

**00.07.0001 Betondecke schneiden volle Tiefe Schlamm absaugen**
StL-Nr. 231140101902
Betondecke schneiden.
In voller Tiefe senkrecht und geradlinig schneiden.
Dicke 'der Betondecke über 20 bis 25 cm.
Trennschnitt um Einbauten.
Ausführung in Teilabschnitten.'

Schneidschlamm absaugen und nach Wahl des AN verwerten.
Menge: 100,000 m

**00.07.0002 Betondecke aufnehmen*Betondecke auf Unterl. ToB*m.dopp.Bewehrung Fugenfüllstoffe*Tiefe ü. 20-25 cm erschütterungsarm**
StL-Nr. 2311400291441319
Betondecke ausbauen und aufnehmen. Dicke der Betondecke und Betondruckfestigkeit nach Unterlagen des AG.
Fläche '= Betondecke um Einbauten.'

Befestigung = Betondecke.
Auf Unterlage = Tragschicht ohne Bindemittel.
Decke mit doppelter Bewehrung, Dübeln und Ankern.
Einschließlich vorhandener Fugenfüllstoffe.
Gesamtausbautiefe über 20 bis 25 cm.
Erschütterungsarm aufnehmen.
Ausbaustoffe 'nach Wahl des AN verwerten.'
Menge: 50,000 m2

**00.07.0003 Betonrandstreifen ausb. u.aufnehmen erschütterungsarm**
StL-Nr. 23114006099199
Betonrandstreifen ausbauen und aufnehmen. Dicke des
Betonrandstreifens nach Unterlagen des AG.
Streifenbreite '= über 30 bis 50 cm.'

Dicke '= über 20 bis 25 cm.
Ausführung in Teilabschnitten.'

Aufnahme erschütterungsarm.
Ausbaustoffe 'nach Wahl des AN verwerten.'
Menge: 50,000 m

**00.07.0004 Betondecke für sonst. Fläche herst.*Fahrbahn*C30/37 m.Stahlbesen abz.**
StL-Nr. 2311422091901001
Betondecke für sonstige Fläche herstellen.
In Verkehrsflächen 'auf PWC- und RVR-Anlagen.'

Einbau in Fahrbahn.
Deckendicke '= i. M. 25 cm.
einschl. erforderlicher Kantenschalung.
Einbau mit Hand.
Ausführung in Teilabschnitten.'

Festigkeitsklasse C30/37.
Oberfläche mit Stahlbesen in Querrichtung abziehen.
Menge: 50,000 m2

**00.07.0005 Betondecke für sonst. Fläche herst.*C30/37 m.Stahlbesen abz.**
StL-Nr. 2311422099901001
Betondecke für sonstige Fläche herstellen.
In Verkehrsflächen 'auf PWC- und RVR-Anlagen.'

Einbau in 'Betonrandstreifen.'

Deckendicke '= i. M. 25 cm.
einschl. erforderlicher Kantenschalung.
Einbau mit Hand.
Ausführung in Teilabschnitten.'

Festigkeitsklasse C30/37.
Oberfläche mit Stahlbesen in Querrichtung abziehen.
Menge: 25,000 m2

**00.07.0006 Betondecke nachbeh. und schützen NBM aufbringen**
StL-Nr. 2311424002
Betondecke nachbehandeln und schützen.
Nachbehandlungsmittel aufbringen.
Menge: 75,000 m2

**00.07.0007 Raumfuge herstellen Fahrbahn*Deckendicke 25 cm einschneiden*20/40, N2 verf.**
StL-Nr. 2311432715001100
Raumfuge in Betondecke mit einer Fugeneinlage herstellen.
Raumfuge in Fahrbahn.
Deckendicke = 25 cm.
Oberen Fugenspalt nach dem Erhärten des Betons einschneiden.
Fugenspaltbreite 20 mm, Fugenspalttiefe 40 mm, verfüllen mit heiß verarbeitbarer Fugenmasse Typ N2.
Menge: 100,000 m

**00.07.0008 Raumfuge herstellen*Deckendicke 25 cm einschneiden*20/40, N2 verf.**
StL-Nr. 2311432795001100
Raumfuge in Betondecke mit einer Fugeneinlage herstellen.
Raumfuge 'zwischen Beton- und Asphaltflächen.'

Deckendicke = 25 cm.
Oberen Fugenspalt nach dem Erhärten des Betons einschneiden.
Fugenspaltbreite 20 mm, Fugenspalttiefe 40 mm, verfüllen mit heiß verarbeitbarer Fugenmasse Typ N2.
Menge: 100,000 m

**00.07.0009 Riss aufweiten und verfüllen*T:3,0 cm B: 12mm N2 verfüllen**
StL-Nr. 231144129301
Riss in Betondecke durch Schneiden aufweiten und als
Fuge verfüllen. Schneidschlamm absaugen und nach Wahl
des AN verwerten.
Einzellängen 'bis 20 m.'

Fugenspalttiefe = 3,0 cm, Fugenspaltbreite = 12 mm.
Fugenspalt verfüllen mit heiß verarbeitbarer Fugenmasse
Typ N2.
Menge: 20,000 m
Leistungsbereichkatalog: 114

**00.07.0010 Kanten- und Eckabbruch ausbessern Anzahl Unterl.AG PC-Mörtel**
StL-Nr. 231144271901
Kanten- und Eckabbruch ausbessern. Schadhaften Beton in
unterschiedlichen Einzellängen entfernen, Ränder der
schadhaften Fläche abgestimmt auf den Reparaturbaustoff
bearbeiten. Reparaturstelle reinigen, Fugenschalung
herstellen, Betonfläche mit Grundierung vollflächig
vorstreichen und Reparaturbaustoff einbauen. Ausgebaute
Stoffe nach Wahl des AN verwerten. Bei Eckabbrüchen
werden beide Kanten aufgemessen. Der Reparaturbaustoff
wird gesondert vergütet.
Anzahl der Einzelschäden nach Unterlagen des AG.
Größte Breite der Schadensfläche 'über 5 bis 15 cm.'

Reparaturbaustoff = PC-Mörtel.
Menge: 10,000 m
Leistungsbereichkatalog: 114

**00.07.0011 Schadstellen ausbessern Anzahl Unterl.AG*PC-Mörtel**
StL-Nr. 231144321991
Schadstellen ausbessern. Schadhaften Beton in unterschiedlichen Einzelflächen ausbessern. Schadstelle zu
einem Rechteck aufweiten. Entfernen des schadhaften Be-
tons. Ränder der schadhaften Flächen abgestimmt auf den
Reparaturbaustoff bearbeiten. Reparaturstelle reinigen,
Betonfläche mit Grundierung vollflächig vorstreichen
und Reparaturbaustoff einbauen. Ausgebaute Stoffe nach
Wahl des AN verwerten. Der Reparaturbaustoff wird gesondert vergütet.
Anzahl der Einzelschäden nach Unterlagen des AG.
In Einzelflächen 'bis 0,25 m2.'

Tiefe 'i. M. 5 cm.'

Reparaturbaustoff = PC-Mörtel.
Menge: 10,000 m2
Leistungsbereichkatalog: 114

**00.07.0012 Reparaturbaustoff liefern PC-Mörtel**
StL-Nr. 2311443501
Reparaturbaustoff liefern für Kantenschäden, E-
ckausbrüche und Schadstellen.
Reparaturbaustoff = PC-Mörtel.
Menge: 950,000 kg
Leistungsbereichkatalog: 114

**00.07.0013 Fugenfüllung ersetzen Längs-/Querfuge*Tiefe bis 4 cm Breite ü. 8-12mm*unterf., N2 verf.**
StL-Nr. 23114442399122
Fugenfüllung ersetzen. Schadhafte Fugenfüllung ausbauen
und nach Wahl des AN verwerten. Fuge ausbürsten und
verfüllen.
Längs- und Querfuge.
Vorhandene Fugenfüllung '= Fugenmasse oder Fugenprofil,
nicht gefährlicher Abfall.
Ausbaustoffe nach Wahl des AN verwerten.'

Einzellängen 'bis 20 m.'

Fugenspalttiefe bis 4 cm.
Fugenspaltbreite über 8 mm bis 12 mm.
Fugenspalt verfüllen mit heiß verarbeitbarer Fugenmasse
Typ N2 mit Unterfüllstoff.
Menge: 50,000 m
Leistungsbereichkatalog: 114

**00.07.0014 Erschwernis infolge Einbauteilen*Betondecke**
StL-Nr. 2311406094
Erschwernisse beim Aufnehmen einer Schicht mit hydraulischem Bindemittel infolge Einbauten, Schächten und
Straßenabläufen. Das Entfernen von Belagsresten an den
Einbauten gehört zum Leistungsumfang. Abgerechnet wird
je Stück Einbauteil.
Einbauteil '= Schächte und Straßenabläufe.'

Schicht = Betondecke.
Menge: 20,000 St

**00.07.0015 Erschwernis Einfassungen**
Erschwernis infolge Einfassungen und Borden.
Erschwernis beim Herstellen und Instandsetzen von
Betondecken.
Einbauten = Borde.
Menge: 50,000 m

**00.07.0016 Zulage Handeinbau**
Zulage für den händischen Rückbau und die Herstellung
von Betonschichten, Aufbringen von
Nachbehandlungsmittel und die Herstellung /
Instandsetzung von Raumfugen.
Vergütet wird der Mehraufwand ggü. der maschinellen
Bearbeitung.
Abrechnung der Zulage erfolgt einmalig für alle
Arbeitsgänge.
Alle erforderlichen Leistungen, Werkzeuge, Materialien
und sonstige Utensilien sind in den Einheitspreis
einzukalkulieren.
Menge: 100,000 m

#### Unterabschnitt 00.08 PFLASTER, PLATTENBEL., EINFASSUNGEN

*Hinweis: Die nachfolgenden Positionen beziehen sich auf einen*
Die nachfolgenden Positionen beziehen sich auf einen
punktuellen Austausch von beschädigten Borden in einem
bestehenden Verband.

**00.08.0001 Bordstein trennen**
Bordstein von angrenzenden Befestigungen im eingebauten
Zustand trennen.
Bordsteine aus Beton ca. 18/30 bis 15/22 bzw. 10/30 bis
8/20.
Trennen durch Schneiden.
Erforderlichen Schnitte ausführen.
Menge: 200,000 St

**00.08.0002 Bordstein trennen**
Bordstein von angrenzenden Befestigungen im eingebauten
Zustand trennen.
Bordsteine aus Naturstein ca. 15/30 bis 15/25 bzw.
15/30 - 10/25.
Trennen durch Schneiden.
Erforderlichen Schnitte ausführen.
Menge: 400,000 St

**00.08.0003 Bordstein aufnehmen. Hochbord Beton*Fund.ü10-20/R-St. Steine s.+ lagern*Verwertung AN Anteil WV 75-100**
StL-Nr. 23115031151101
Bordstein aufnehmen.
Bordstein = Hoch- und Rundbordstein aus Beton, Breite
bis 18 cm, Höhe bis 30 cm.
Fundament aus Beton, über 10 bis 20 cm dick, und
Rückenstütze aus Beton aufbrechen.
Wiederverwendbare Bordsteine säubern, auf Paletten stapeln, innerhalb der Baustelle fördern und sortiert lagern.
Nicht wiederverwendbare Bordsteine und übriges Aufbruchgut nach Wahl des AN verwerten.
Anteil wiederverwendbarer Bordsteine über 75 bis 100
v. H.
Menge: 100,000 m

**00.08.0004 Bordstein aufnehmen. Tiefbord Beton*Fund.ü10-20/R-St. alles Verw. AN**
StL-Nr. 23115031250200
Bordstein aufnehmen.
Bordstein = Tiefbordstein aus Beton, Höhe bis 30 cm.
Fundament aus Beton, über 10 bis 20 cm dick, und
Rückenstütze aus Beton aufbrechen.
Sämtliche Steine und übriges Aufbruchgut nach Wahl des
AN verwerten.
Menge: 100,000 m

**00.08.0005 Bordstein aufnehmen. Naturstein A2-A5*Fund.ü10-20/R-St. Steine s.+ lagern*Verwertung AN Anteil WV 75-100**
StL-Nr. 23115031751101
Bordstein aufnehmen.
Bordstein = aus Naturstein, Größe A2 bis A5.
Fundament aus Beton, über 10 bis 20 cm dick, und
Rückenstütze aus Beton aufbrechen.
Wiederverwendbare Bordsteine säubern, auf Paletten stapeln, innerhalb der Baustelle fördern und sortiert lagern.
Nicht wiederverwendbare Bordsteine und übriges Aufbruchgut nach Wahl des AN verwerten.
Anteil wiederverwendbarer Bordsteine über 75 bis 100
v. H.
Menge: 200,000 m

**00.08.0006 Bordstein aufnehmen. Naturstein B6+B7*Fund.ü10-20/R-St. Steine s.+ lagern*Verwertung AN Anteil WV 75-100**
StL-Nr. 23115031851101
Bordstein aufnehmen.
Bordstein = aus Naturstein, Größe B6 und B7.
Fundament aus Beton, über 10 bis 20 cm dick, und
Rückenstütze aus Beton aufbrechen.
Wiederverwendbare Bordsteine säubern, auf Paletten stapeln, innerhalb der Baustelle fördern und sortiert lagern.
Nicht wiederverwendbare Bordsteine und übriges Aufbruchgut nach Wahl des AN verwerten.
Anteil wiederverwendbarer Bordsteine über 75 bis 100
v. H.
Menge: 200,000 m

**00.08.0007 Bordstein des AG setzen BSt. 24/25-18/30*gerader Stein St.gelag. i. Bau.*bis 10 cm unt.OK F-beton 12 MPa**
StL-Nr. 23115321101111
Bordstein des AG setzen. Breite der Rückenstütze mind.
15 cm.
Bordstein aus Beton ca. 24/25 bis 18/30 cm.
Gerader Stein.
Steine lagern innerhalb der Baustelle.
Rückenstütze bis 10 cm unter Oberkante Bordstein. Beton
mit einer Druckfestigkeit (Einzelwert) am Bohrkern von
mind. 12 MPa.
Fundamentbeton mit einer Druckfestigkeit (Einzelwert)
am Bohrkern von mind. 12 MPa.
Menge: 75,000 m

**00.08.0008 Bordstein aus Beton setzen BSt. HB 18x30 cm*gerader Stein bis 10 cm unt. OK*F-beton 12 MPa**
StL-Nr. 2311531101000111
Bordstein aus Beton setzen. Breite der Rückenstütze
mind. 15 cm.
Bordstein = HB 18 x 30 cm.
Gerader Stein.
Rückenstütze bis 10 cm unter Oberkante Bordstein. Beton
mit einer Druckfestigkeit (Einzelwert) am Bohrkern von
mind. 12 MPa.
Fundamentbeton mit einer Druckfestigkeit (Einzelwert)
am Bohrkern von mind. 12 MPa.
Menge: 25,000 m

**00.08.0009 Bordstein aus Beton setzen BSt. HB 18x30 cm*Halbm. bis 1 m bis 10 cm unt. OK*F-beton 12 MPa**
StL-Nr. 2311531101000511
Bordstein aus Beton setzen. Breite der Rückenstütze
mind. 15 cm.
Bordstein = HB 18 x 30 cm.
Kurvenstein, Halbmesser bis 1,00 m.
Rückenstütze bis 10 cm unter Oberkante Bordstein. Beton
mit einer Druckfestigkeit (Einzelwert) am Bohrkern von
mind. 12 MPa.
Fundamentbeton mit einer Druckfestigkeit (Einzelwert)
am Bohrkern von mind. 12 MPa.
Menge: 5,000 m

**00.08.0010 Bordstein aus Beton setzen BSt. HB 18x30 cm*Halbm. ü. 1-2,5 m bis 10 cm unt. OK*F-beton 12 MPa**
StL-Nr. 2311531101000411
Bordstein aus Beton setzen. Breite der Rückenstütze
mind. 15 cm.
Bordstein = HB 18 x 30 cm.
Kurvenstein, Halbmesser größer 1,00 bis 2,50 m.
Rückenstütze bis 10 cm unter Oberkante Bordstein. Beton
mit einer Druckfestigkeit (Einzelwert) am Bohrkern von
mind. 12 MPa.
Fundamentbeton mit einer Druckfestigkeit (Einzelwert)
am Bohrkern von mind. 12 MPa.
Menge: 5,000 m

**00.08.0011 Bordstein aus Beton setzen BSt. HB 18x30 cm*Überg./Absenker bis 10 cm unt. OK*F-beton 12 MPa**
StL-Nr. 2311531101000611
Bordstein aus Beton setzen. Breite der Rückenstütze
mind. 15 cm.
Bordstein = HB 18 x 30 cm.
Übergangsstein/Absenkungsstein.
Rückenstütze bis 10 cm unter Oberkante Bordstein. Beton
mit einer Druckfestigkeit (Einzelwert) am Bohrkern von
mind. 12 MPa.
Fundamentbeton mit einer Druckfestigkeit (Einzelwert)
am Bohrkern von mind. 12 MPa.
Menge: 5,000 m

**00.08.0012 Bordstein des AG setzen BSt. 12/30-8/20*gerader Stein St.gelag. i. Bau.*bis 10 cm unt.OK F-beton 12 MPa**
StL-Nr. 23115321301111
Bordstein des AG setzen. Breite der Rückenstütze mind.
15 cm.
Bordstein aus Beton ca. 12/30 bis 8/20 cm.
Gerader Stein.
Steine lagern innerhalb der Baustelle.
Rückenstütze bis 10 cm unter Oberkante Bordstein. Beton
mit einer Druckfestigkeit (Einzelwert) am Bohrkern von
mind. 12 MPa.
Fundamentbeton mit einer Druckfestigkeit (Einzelwert)
am Bohrkern von mind. 12 MPa.
Menge: 75,000 m

**00.08.0013 Bordstein aus Beton setzen BSt. TB 8x25 cm*gerader Stein F-beton 12 MPa**
StL-Nr. 2311531107000101
Bordstein aus Beton setzen. Breite der Rückenstütze
mind. 15 cm.
Bordstein = TB 8 x 25 cm.
Gerader Stein.
Fundamentbeton mit einer Druckfestigkeit (Einzelwert)
am Bohrkern von mind. 12 MPa.
Menge: 25,000 m

**00.08.0014 Bordstein des AG setzen NBSt. 15/25-15/30*gerader Stein St.gelag. i. Bau.*F-beton 12 MPa**
StL-Nr. 23115321701101
Bordstein des AG setzen. Breite der Rückenstütze mind.
15 cm.
Bordstein aus Naturstein ca. 15/25 bis 15/30 cm.
Gerader Stein.
Steine lagern innerhalb der Baustelle.
Fundamentbeton mit einer Druckfestigkeit (Einzelwert)
am Bohrkern von mind. 12 MPa.
Menge: 150,000 m

**00.08.0015 Bordstein aus Naturstein setzen Naturbordst. A 5*Granit gerader Stein*bis 10 cm unt.OK F-beton 12 MPa**
StL-Nr. 2311531605101101
Bordstein aus Naturstein mit gleichmäßiger Färbung setzen. Breite der Rückenstütze mind. 15 cm.
Bordsteinformat = A 5.
Bordstein aus Granit.
Gerader Stein.
Rückenstütze bis 10 cm unter Oberkante Bordstein. Beton
mit einer Druckfestigkeit (Einzelwert) am Bohrkern von
mind. 12 MPa.
Fundamentbeton mit einer Druckfestigkeit (Einzelwert)
am Bohrkern mind. 12 MPa.
Menge: 50,000 m

**00.08.0016 Bordstein aus Naturstein setzen Naturbordst. A 5*Granit Halbm. bis 1 m*bis 10 cm unt.OK F-beton 12 MPa**
StL-Nr. 2311531605105101
Bordstein aus Naturstein mit gleichmäßiger Färbung setzen. Breite der Rückenstütze mind. 15 cm.
Bordsteinformat = A 5.
Bordstein aus Granit.
Kurvenstein, Halbmesser bis 1,00 m.
Rückenstütze bis 10 cm unter Oberkante Bordstein. Beton
mit einer Druckfestigkeit (Einzelwert) am Bohrkern von
mind. 12 MPa.
Fundamentbeton mit einer Druckfestigkeit (Einzelwert)
am Bohrkern mind. 12 MPa.
Menge: 5,000 m

**00.08.0017 Bordstein aus Naturstein setzen Naturbordst. A 5*Granit Halbm. ü. 1-2,5 m*bis 10 cm unt.OK F-beton 12 MPa**
StL-Nr. 2311531605104101
Bordstein aus Naturstein mit gleichmäßiger Färbung setzen. Breite der Rückenstütze mind. 15 cm.
Bordsteinformat = A 5.
Bordstein aus Granit.
Kurvenstein, Halbmesser größer 1,00 bis 2,50 m.
Rückenstütze bis 10 cm unter Oberkante Bordstein. Beton
mit einer Druckfestigkeit (Einzelwert) am Bohrkern von
mind. 12 MPa.
Fundamentbeton mit einer Druckfestigkeit (Einzelwert)
am Bohrkern mind. 12 MPa.
Menge: 5,000 m

**00.08.0018 Bordstein aus Naturstein setzen Naturbordst. A 5*Granit Überg./Absenker*bis 10 cm unt.OK F-beton 12 MPa**
StL-Nr. 2311531605106101
Bordstein aus Naturstein mit gleichmäßiger Färbung setzen. Breite der Rückenstütze mind. 15 cm.
Bordsteinformat = A 5.
Bordstein aus Granit.
Übergangsstein/Absenkungsstein.
Rückenstütze bis 10 cm unter Oberkante Bordstein. Beton
mit einer Druckfestigkeit (Einzelwert) am Bohrkern von
mind. 12 MPa.
Fundamentbeton mit einer Druckfestigkeit (Einzelwert)
am Bohrkern mind. 12 MPa.
Menge: 5,000 m

**00.08.0019 Bordstein des AG setzen NBSt. 15/30-12/30*gerader Stein St.gelag. i. Bau.*bis 10 cm unt.OK F-beton 12 MPa**
StL-Nr. 23115321801111
Bordstein des AG setzen. Breite der Rückenstütze mind.
15 cm.
Bordstein aus Naturstein ca. 15/30 bis 12/30 cm.
Gerader Stein.
Steine lagern innerhalb der Baustelle.
Rückenstütze bis 10 cm unter Oberkante Bordstein. Beton
mit einer Druckfestigkeit (Einzelwert) am Bohrkern von
mind. 12 MPa.
Fundamentbeton mit einer Druckfestigkeit (Einzelwert)
am Bohrkern von mind. 12 MPa.
Menge: 150,000 m

**00.08.0020 Bordstein aus Naturstein setzen NBSt. B 7-100-120*Granit gerader Stein*bis 10 cm unt.OK F-beton 12 MPa**
StL-Nr. 2311531610101101
Bordstein aus Naturstein mit gleichmäßiger Färbung setzen. Breite der Rückenstütze mind. 15 cm.
Bordsteinformat = B 7 - 100-120.
Bordstein aus Granit.
Gerader Stein.
Rückenstütze bis 10 cm unter Oberkante Bordstein. Beton
mit einer Druckfestigkeit (Einzelwert) am Bohrkern von
mind. 12 MPa.
Fundamentbeton mit einer Druckfestigkeit (Einzelwert)
am Bohrkern mind. 12 MPa.
Menge: 50,000 m

**00.08.0021 Bordstein aus Naturstein setzen NBSt. B 7-100-120*Granit Halbm. bis 1 m*bis 10 cm unt.OK F-beton 12 MPa**
StL-Nr. 2311531610105101
Bordstein aus Naturstein mit gleichmäßiger Färbung setzen. Breite der Rückenstütze mind. 15 cm.
Bordsteinformat = B 7 - 100-120.
Bordstein aus Granit.
Kurvenstein, Halbmesser bis 1,00 m.
Rückenstütze bis 10 cm unter Oberkante Bordstein. Beton
mit einer Druckfestigkeit (Einzelwert) am Bohrkern von
mind. 12 MPa.
Fundamentbeton mit einer Druckfestigkeit (Einzelwert)
am Bohrkern mind. 12 MPa.
Menge: 5,000 m

**00.08.0022 Bordstein aus Naturstein setzen NBSt. B 7-100-120*Granit Halbm. ü. 1-2,5 m*bis 10 cm unt.OK F-beton 12 MPa**
StL-Nr. 2311531610104101
Bordstein aus Naturstein mit gleichmäßiger Färbung setzen. Breite der Rückenstütze mind. 15 cm.
Bordsteinformat = B 7 - 100-120.
Bordstein aus Granit.
Kurvenstein, Halbmesser größer 1,00 bis 2,50 m.
Rückenstütze bis 10 cm unter Oberkante Bordstein. Beton
mit einer Druckfestigkeit (Einzelwert) am Bohrkern von
mind. 12 MPa.
Fundamentbeton mit einer Druckfestigkeit (Einzelwert)
am Bohrkern mind. 12 MPa.
Menge: 5,000 m

**00.08.0023 Bordstein aus Naturstein setzen NBSt. B 7-100-120*Granit Überg./Absenker*bis 10 cm unt.OK F-beton 12 MPa**
StL-Nr. 2311531610106101
Bordstein aus Naturstein mit gleichmäßiger Färbung setzen. Breite der Rückenstütze mind. 15 cm.
Bordsteinformat = B 7 - 100-120.
Bordstein aus Granit.
Übergangsstein/Absenkungsstein.
Rückenstütze bis 10 cm unter Oberkante Bordstein. Beton
mit einer Druckfestigkeit (Einzelwert) am Bohrkern von
mind. 12 MPa.
Fundamentbeton mit einer Druckfestigkeit (Einzelwert)
am Bohrkern mind. 12 MPa.
Menge: 5,000 m

**00.08.0024 Bordstein trennen HBSt. 18/30-15/22*BSt.nassschneiden BSt. trennen**
StL-Nr. 231153261101
Bordstein auf Passmaß trennen.
Bordstein aus Beton ca. 18/30 bis 15/22 cm.
Bordstein trennen durch Nassschneiden.
Bordstein quer trennen.
Menge: 20,000 St

**00.08.0025 Bordstein trennen HBSt. 18/30-15/22*BSt.nassschneiden BSt. Gehrung tr.**
StL-Nr. 231153261102
Bordstein auf Passmaß trennen.
Bordstein aus Beton ca. 18/30 bis 15/22 cm.
Bordstein trennen durch Nassschneiden.
Bordstein auf Gehrung trennen.
Menge: 10,000 St

**00.08.0026 Bordstein trennen TBSt. 10/30-8/20*BSt.nassschneiden BSt. trennen**
StL-Nr. 231153262101
Bordstein auf Passmaß trennen.
Bordstein aus Beton ca. 10/30 bis 8/20 cm.
Bordstein trennen durch Nassschneiden.
Bordstein quer trennen.
Menge: 20,000 St

**00.08.0027 Bordstein trennen NBSt. 15/30-15/25*BSt.nassschneiden BSt. trennen**
StL-Nr. 231153266101
Bordstein auf Passmaß trennen.
Bordstein aus Naturstein ca. 15/30 bis 15/25 cm.
Bordstein trennen durch Nassschneiden.
Bordstein quer trennen.
Menge: 50,000 St

**00.08.0028 Bordstein trennen NBSt. 15/30-15/25*BSt.nassschneiden BSt. Gehrung tr.**
StL-Nr. 231153266102
Bordstein auf Passmaß trennen.
Bordstein aus Naturstein ca. 15/30 bis 15/25 cm.
Bordstein trennen durch Nassschneiden.
Bordstein auf Gehrung trennen.
Menge: 20,000 St

**00.08.0029 Bordstein trennen NBSt. 15/30-10/25*BSt.nassschneiden BSt. trennen**
StL-Nr. 231153267101
Bordstein auf Passmaß trennen.
Bordstein aus Naturstein ca. 15/30 bis 10/25 cm.
Bordstein trennen durch Nassschneiden.
Bordstein quer trennen.
Menge: 50,000 St

**00.08.0030 Bordstein trennen NBSt. 15/30-10/25*BSt.nassschneiden BSt. Gehrung tr.**
StL-Nr. 231153267102
Bordstein auf Passmaß trennen.
Bordstein aus Naturstein ca. 15/30 bis 10/25 cm.
Bordstein trennen durch Nassschneiden.
Bordstein auf Gehrung trennen.
Menge: 20,000 St

**00.08.0031 Bewegungsfuge in Borden herstellen Fugenl. b. 30 cm**
StL-Nr. 2311551610
Bewegungsfuge in einer Dicke von 8 mm bis 15mm in Borden herstellen.
Fugenlänge bis 30 cm.
Menge: 75,000 St

**00.08.0032 Bewegungsfuge im Fundament herst. Fuge unter Borden**
StL-Nr. 2311550630
Bewegungsfuge im Fundament von Streifen, Rinnen und
Borden mit einer Dicke von 8 mm bis 15 mm herstellen.
Fuge unter Bord.
Menge: 75,000 St

*Hinweis: Pflasterdecken*

**00.08.0033 Pflasterd.m.Betonpfl.-steinen aufn.*ungeb. Fugenmat. ungeb. Bettung*Steine lagern**
StL-Nr. 23115011911299
Pflasterdecke mit Pflastersteinen aus Beton aufnehmen.
Aufnehmen der Tragschicht wird gesondert vergütet.
Pflasterstein 'ca. 8 bis 10 cm dick.'

Mit Fugenfüllung aus ungebundenem Fugenmaterial.
Bettung aus ungebundenem Bettungsmaterial.
Steine innerhalb der Baustelle fördern und lagern.
Übriges Aufbruchgut nach Wahl des AN verwerten.
Pflastersteine säubern. Anteil wiederverw. Steine 'über
75 bis 100 v. H.'
Menge: 100,000 m2

**00.08.0034 Naturpflasterd.zur Wiederverw.aufn.*Granit Fugenmört. hydr.*ungeb. Bettung Steine lagern*säub.u.lag.bis100**
StL-Nr. 2311500699013111
Natursteinpflasterdecke zur Wiederverwendung aufnehmen.
Aufnehmen der Tragschicht wird gesondert vergütet.
Art '= Pflasterstein, Dicke ca. 10 cm.
Kleinpflaster.'

Pflasterstein aus Granit.
Mit Fugenfüllung aus hydraulisch geb. Fugenmörtel
Bettung aus ungebundenem Bettungsmaterial.
Steine innerhalb der Baustelle fördern und lagern.
Übriges Aufbruchgut nach Wahl des AN verwerten.
Pflastersteine säubern und lagern. Anteil wiederverwendbarer Pflastersteine über 75 bis 100 v. H.
Menge: 100,000 m2

**00.08.0035 Naturpflasterd.zur Wiederverw.aufn.*Granit Fugenmört. hydr.*ungeb. Bettung Steine lagern*säub.u.lag.bis100**
StL-Nr. 2311500699013111
Natursteinpflasterdecke zur Wiederverwendung aufnehmen.
Aufnehmen der Tragschicht wird gesondert vergütet.
Art '= Pflasterstein, Dicke bis 6 cm,
Mosaikpflaster.'

Pflasterstein aus Granit.
Mit Fugenfüllung aus hydraulisch geb. Fugenmörtel
Bettung aus ungebundenem Bettungsmaterial.
Steine innerhalb der Baustelle fördern und lagern.
Übriges Aufbruchgut nach Wahl des AN verwerten.
Pflastersteine säubern und lagern. Anteil wiederverwendbarer Pflastersteine über 75 bis 100 v. H.
Menge: 100,000 m2

**00.08.0036 Pflasterd. a. Betonst. d. AG herst. Park-/sonst. Fl.*Flächen bis 2 m2 Pflaster gelagert SZ18/LA20*Bett.0/4 30 v. H.**
StL-Nr. 2311511131191199
Pflasterdecke aus Betonsteinen des AG herstellen.
In Park- und sonstigen Verkehrsflächen.
Einzelflächen bis 2,00 m2.
Pflastersteine gelagert innerhalb der Baustelle aufnehmen und fördern.
Format für Rastermaß 'gemäß Bestand.'

Baustoffgemisch für Bettung und Fugen Kategorie
SZ18/LA20.
Bettung aus Baustoffgemisch 0/4, Anteil an Körnung unter 2 mm max. 30 Massenprozent, E CS35, C 90/3.
Fuge 'mit Baustoffgemisch 0/4.'

Verband 'an Bestand angleichen.
Ausführung in Teilabschnitten.'
Menge: 75,000 m2

**00.08.0037 Pflasterd. aus Betonsteinen herst. Park-/sonst. Fl.*Flächen bis 2 m2 St.100/200/80*Fase 2/2 SZ18/LA20*Bett.0/4 30 v. H.**
StL-Nr. 2311510131411199
Pflasterdecke mit Pflastersteinen aus Beton mit Vorsatzbeton herstellen.
Oberfläche der Pflastersteine, Trassierung der Pflasterdecke und Verlegung der Pflastersteine in Kurvenbereichen nach Unterlagen des AG.
In Park- und sonstigen Verkehrsflächen. Rutschwiderstand SRT-Wert mind. 55.
Einzelflächen bis 2,00 m2.
Format für Rastermaß = 100/200/80 mm.
Fase max. 2/2 mm.
Baustoffgemisch für Bettung und Fugen Kategorie
SZ18/LA20.
Bettung aus Baustoffgemisch 0/4, Anteil an Körnung unter 2 mm max. 30 Massenprozent, E CS35, C 90/3.
Fuge 'mit Baustoffgemisch 0/4.'

Steine 'an Bestand angleichen.
Ausführung in Teilabschnitten.'
Menge: 25,000 m2

**00.08.0038 Pflasterd. m. Kleinpfl. d.AG herst.*Flächen bis 2 m2 Pflaster gelagert*St.100/100/100 Granit*SZ18/LA20*Bett.0/4 30 v. H.**
StL-Nr. 2311515791111119
Pflasterdecke mit Kleinpflastersteinen aus Naturstein
des AG herstellen. Verband nach Unterlagen des AG.
In Flächen '= Park- und Erholungsflächen.'

Einzelflächen bis 2,00 m2.
Pflastersteine gelagert innerhalb der Baustelle aufnehmen und fördern.
Format für Rastermaß = 100/100/100 mm.
Pflasterstein aus Granit.
Baustoffgemisch für Bettung und Fugen Kategorie
SZ18/LA20.
Bettung aus Baustoffgemisch 0/4, Anteil an Körnung unter 2 mm max. 30 Massenprozent, E CS35, C 90/3.
Fuge 'mit Zementmörtel.'
Menge: 75,000 m2

**00.08.0039 Pfl.m. Kl.pfl.st. a. Nat.st. herst.*Flächen bis 2 m2 St.100/100/100*Granit SZ18/LA20*Bett.0/4 30 v. H.**
StL-Nr. 2311514791111199
Pflasterdecke mit Kleinpflastersteinen aus Naturstein
herstellen. Bearbeitung der Oberfläche der Kleinpflastersteine nach Unterlagen des AG.
In Flächen '= Park- und Erholungsflächen.'

Einzelflächen bis 2,00 m2.
Format für Rastermaß = 100/100/100 mm.
Pflasterstein aus Granit.
Baustoffgemisch für Bettung und Fugen Kategorie
SZ18/LA20.
Bettung aus Baustoffgemisch 0/4, Anteil an Körnung unter 2 mm max. 30 Massenprozent, E CS35, C 90/3.
Fuge 'mit Zementmörtel.'

Verlegen 'gemäß Bestand.
Ausführung in Teilabschnitten'
Menge: 25,000 m2

**00.08.0040 Pfl. m. Mos. a. Nat.st. d. AG herst Streifen, Zwickel*Flächen bis 0,5m2 Pflaster gelagert*St.60/60/60 Granit*SZ22/LA25*Bett. 0/4 GU, B**
StL-Nr. 2311517111111119
Pflasterdecke mit Mosaikpflastersteinen aus Naturstein
des AG herstellen. Verband nach Unterlagen des AG.
In Streifen, Zwickeln und anderen Kleinflächen.
Einzelflächen bis 0,50 m2.
Pflastersteine gelagert innerhalb der Baustelle aufnehmen und fördern.
Format für Rastermaß = 60/60/60 mm.
Pflasterstein aus Granit.
Baustoffgemisch für Bettung und Fugen Kategorie
SZ22/LA25.
Bettung aus Baustoffgemisch 0/4, GU, B, E CS35, C 90/3.
Fuge 'mit Zementmörtel.'
Menge: 75,000 m2

**00.08.0041 Pflasterd. mit Mosaikpfl. herst. Streifen, Zwickel*Flächen bis 0,5m2 St.60/60/60*Granit SZ22/LA25*Bett. 0/4 GU, B**
StL-Nr. 2311516211111199
Pflasterdecke mit Mosaikpflastersteinen aus Naturstein
herstellen. Bearbeitung der Oberfläche der Mosaikpflastersteine nach Unterlagen des AG.
In Streifen, Zwickeln und anderen Kleinflächen.
Einzelflächen bis 0,50 m2.
Format für Rastermaß = 60/60/60 mm.
Pflasterstein aus Granit.
Baustoffgemisch für Bettung und Fugen Kategorie
SZ22/LA25.
Bettung aus Baustoffgemisch 0/4, GU, B, E CS35, C 90/3.
Fuge 'mit Zementmörtel.'

Verlegen 'gemäß Bestand.
Ausführung in Teilabschnitten.'
Menge: 25,000 m2

**00.08.0042 Pflasterd. gebBw Kleinpfl.st. herst*Flächen bis 2 m2 St.100/100/100*Granit Bett.mörtel 0/4*Haftvermittler AN Fuge Typ A**
StL-Nr. 2311515291111219
Pflasterdecke in gebundener Bauweise mit Kleinpflastersteinen aus Naturstein herstellen. Bearbeitung der O-
berfläche der Kleinpflastersteine nach Unterlagen des
AG.
Haftzugfestigkeit zwischen Pflasterstein und Bettung
sowie zwischen Pflasterstein und Fugenfüllung, im fertigen Zustand mind. 0,6 MPa im Einzelwert.
In Flächen '= Park- und Erholungsflächen.'

Einzelflächen bis 2,00 m2.
Format für Rastermaß = 100/100/100 mm.
Pflasterstein aus Granit.
Bettungsmörtel 0/4. Wasserdurchlässigkeit größer 5 * 10
exp -5 m/s. Druckfestigkeit mind. 30 MPa im Mittel und
mind. 25 MPa im Einzelwert. Biegezugfestigkeit mind. 5
MPa im Mittel und mind. 4 MPa im Einzelwert.
Haftzugfestigkeit mind. 1,5 MPa im Mittel und mind. 1,2
MPa im Einzelwert.
Abfall der Druckfestigkeit nach Frosttauwechselversuch
im Mittel max. 10 v.H., im Einzelwert max. 20 v.H.
Haftvermittler nach Wahl des AN einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen 'gemäß Bestand.
Ausführung in Teilabschnitten.'
Menge: 15,000 m2

**00.08.0043 Pflastersteine zuarbeiten aus Beton Dicke 8-10 cm**
Pflastersteine auf Passmaß trennen und Pflastersteine
an Kanten und Einfassungen oder an Aussparungen und
Einbauten zuarbeiten, behauen oder schneiden.
Art = Pflastersteine aus Beton.
Dicke über 8 bis 10 cm.
Menge: 50,000 m

**00.08.0044 Pflastersteine zuarbeiten aus Naturstein Dicke ca. 10 cm**
Pflastersteine auf Passmaß trennen und Pflastersteine
an Kanten und Einfassungen oder an Aussparungen und
Einbauten zuarbeiten, behauen oder schneiden.
Art = Pflastersteine aus Naturstein.
Dicke ca. 10 cm.
Menge: 50,000 m

**00.08.0045 Fugen in Pflasterd. wiederherst.*vorh. Pfl. f. m. 33-67 v. H. Dicke*Pflasterfugenm.**
StL-Nr. 231155219413
Fugen in Pflasterdecken durch Freilegen und Reinigen
der vorhandenen Fugen und Einbringen von Fu-
genfüllstoffen wiederherstellen. Die beim Freilegen und
Reinigen anfallende Ausbaustoffe nach Wahl des AN verwerten. Abgerechnet wird die Fläche des Pflasters.
Pflasterdecke 'gemäß Bestand.'

Vorhandene Fugenfüllung mit Pflasterfugenmasse.
Ausräumtiefe = 33 bis 67 v. H. der Steindicke nach Un-
terlagen des AG.
Fugen mit Pflasterfugenmasse verfüllen.
Menge: 30,000 m2

*Hinweis: Rinnen*

**00.08.0046 Streifen/Rinne aus Betonst. aufn. ü. 8-10 cm dick*Breite ü. 20-35cm Fugenmörtel*Fund.bet. ü.10-20**
StL-Nr. 23115036221299
Streifen oder Rinne mit Pflastersteinen aus Beton aufnehmen. Aufbruch der Tragschicht wird gesondert
vergütet.
Pflasterstein über 8 bis 10 cm dick.
Breite des Streifens/der Rinne über 20 bis 35 cm.
Mit Fugenfüllung aus hydraulisch gebundenem Fu-
genmörtel.
Fundament aus Beton/Mörtel, über 10 bis 20 cm dick,
aufbrechen.
Steine und Aufbruchgut 'nach Wahl des AN verwerten.
Wiederverwendbare Steine säubern und innerhalb der
Baustelle sortiert lagern.
Anteil wiederverwendbarer Steine über 75 bis 100 v. H.
Ausführung in Teilabschnitten.'
Menge: 100,000 m

**00.08.0047 Streifen/Rinne aus Naturstein aufn. Dicke 10 cm*Breite ü. 20-35cm Granit*Fugenmörtel Fund.bet. ü.10-20*Steine f.+lagern**
StL-Nr. 2311504622112299
Streifen oder Rinne aus Naturstein aufnehmen. Aufbruch
der Tragschicht wird gesondert vergütet.
Dicke ca. 10 cm.
Breite des Streifens/der Rinne über 20 bis 35 cm.
Pflasterstein aus Granit.
Mit Fugenfüllung aus hydraulisch gebundenem Fu-
genmörtel.
Fundament aus Beton/Mörtel, über 10 bis 20 cm dick,
aufbrechen.
Steine zu einem Lagerplatz nach Unterlagen des AG
fördern und abladen. Aufbruchgut nach Wahl des AN verwerten.
Pflastersteine säubern 'und innerhalb der Baustelle
sortiert lagern.
Anteil wiederverwendbarer Steine über 75 bis 100 v. H.
Ausführung in Teilabschnitten.'
Menge: 100,000 m

**00.08.0048 Rinne mit Pflasterst. des AG herst. Pendelrinne*St. 100/100/100*3-zeilig Fundamentbeton**
StL-Nr. 2311543135931909
Rinne mit Pflastersteinen des AG herstellen. Lagerplatz
nach Unterlagen des AG. Steine am Lagerplatz laden,
fördern und abladen. Steine vor dem Versetzen von ungebundenen Verschmutzungen säubern. Mehrzeiliger Streifen
ist mit beidseitigen Schnurkanten herzustellen.
Pendelrinne nach Unterlagen des AG.
Format für Rastermaß des Pflastersteins = 100/100/100
mm.
Pflasterstein aus 'Beton.'

Breite 3-zeilig.
Beton für Fundament und Rückenstütze mit einer Druckfestigkeit (Einzelwert) am Bohrkern von mind. 12 MPa.
Rückenstütze nach Unterlagen des AG.
Fuge 'mit Zementmörtel.'

Rinnenquerschnitt 'gemäß Bestand.
Ausführung in Teilabschnitten.'
Menge: 75,000 m

**00.08.0049 Rinne mit Pflast. aus Beton herst. Pendelrinne o.F., m. Vorsatz.*3-zeilig Fundamentbeton**
StL-Nr. 2311542139131900
Rinne mit Pflastersteinen aus Beton herstellen. Mehrzeilige Rinne ist mit beidseitigen Schnurkanten herzustellen.
Pendelrinne nach Unterlagen des AG.
Format für Rastermaß '= 100/100/100 mm.'

Ohne Fase, mit Vorsatzbeton.
Breite 3-zeilig.
Beton für Fundament und Rückenstütze mit einer Druckfestigkeit (Einzelwert) am Bohrkern von mind. 12 MPa.
Rückenstütze nach Unterlagen des AG.
Fuge 'mit Zementmörtel.
Ausführung in Teilabschnitten.'
Menge: 25,000 m

**00.08.0050 Rinne mit Pflasterst. des AG herst. Pendelrinne*St. 100/100/100 Granit*3-zeilig*Fundamentbeton**
StL-Nr. 2311543135131909
Rinne mit Pflastersteinen des AG herstellen. Lagerplatz
nach Unterlagen des AG. Steine am Lagerplatz laden,
fördern und abladen. Steine vor dem Versetzen von ungebundenen Verschmutzungen säubern. Mehrzeiliger Streifen
ist mit beidseitigen Schnurkanten herzustellen.
Pendelrinne nach Unterlagen des AG.
Format für Rastermaß des Pflastersteins = 100/100/100
mm.
Pflasterstein aus Granit.
Breite 3-zeilig.
Beton für Fundament und Rückenstütze mit einer Druckfestigkeit (Einzelwert) am Bohrkern von mind. 12 MPa.
Rückenstütze nach Unterlagen des AG.
Fuge 'mit Zementmörtel.'

Rinnenquerschnitt 'gemäß Bestand.
Ausführung in Teilabschnitten.'
Menge: 75,000 m

**00.08.0051 Rinne mit Pflast. aus Nst. herst. Bordrinne*St. 100/100/100 Granit*3-zeilig*Fundamentbeton**
StL-Nr. 2311542615131909
Rinne mit Pflastersteinen aus Naturstein herstellen.
Mehrzeilige Rinne ist mit beidseitigen Schnurkanten
herzustellen.
Bordrinne.
Format für Rastermaß des Pflastersteins = 100/100/100
mm.
Pflasterstein aus Granit.
Breite 3-zeilig.
Beton für Fundament und Rückenstütze mit einer Druckfestigkeit (Einzelwert) am Bohrkern von mind. 12 MPa.
Rückenstütze nach Unterlagen des AG.
Fuge 'mit Zementmörtel.'

Rinnenquerschnitt 'gemäß Bestand.
Ausführung in Teilabschnitten.'
Menge: 25,000 m

**00.08.0052 Bewegungsfuge im Fundament herst. Fuge unter Rinne**
StL-Nr. 2311550620
Bewegungsfuge im Fundament von Streifen, Rinnen und
Borden mit einer Dicke von 8 mm bis 15 mm herstellen.
Fuge unter Rinne.
Menge: 15,000 St

**00.08.0053 Bewegungsf. in Str. u. Ri. herst. Fuge in Rinnen**
StL-Nr. 231155112900
Bewegungsfuge in Streifen und Rinnen herstellen. Fugenbreite 8 mm bis 15 mm.
Fuge in Rinne.
Streifen-/Rinnenbreite 'über 20 bis 35 cm.'
Menge: 15,000 St

**00.08.0054 Fugenf. in Pfl.-str. wiederherst. Betonpflaster*vorh. Pfl. f. m. 1,5 Fugenbreite*Pflasterfugenm.**
StL-Nr. 231155262411
Fugenfüllung in Pflasterstreifen, Pflasterrinnen und
Pflastermulden durch Freilegen und Reinigen der vorhandenen Fugen und erneutes Verfüllen der Fugen wiederherstellen. Die beim Freilegen und Reinigen anfallenden
Ausbaustoffe nach Wahl des AN verwerten. Abgerechnet
wird nach der Länge der Streifen, Rinnen oder Mulden.
Pflasterstein aus Beton. Fugenmuster und Format für das
Rastermaß nach Unterlagen des AG.
Vorhandene Fugenfüllung mit Pflasterfugenmasse.
Ausräumtiefe = 1,5-fache der Fugenbreite nach Unterlagen des AG.
Fugen mit Pflasterfugenmasse verfüllen.
Menge: 20,000 m

**00.08.0055 Fugenf. in Pfl.-str. wiederherst. Natursteinpfl.*vorh. Pfl. f. m. 1,5 Fugenbreite*Pflasterfugenm.**
StL-Nr. 231155261411
Fugenfüllung in Pflasterstreifen, Pflasterrinnen und
Pflastermulden durch Freilegen und Reinigen der vorhandenen Fugen und erneutes Verfüllen der Fugen wiederherstellen. Die beim Freilegen und Reinigen anfallenden
Ausbaustoffe nach Wahl des AN verwerten. Abgerechnet
wird nach der Länge der Streifen, Rinnen oder Mulden.
Pflasterstein aus Naturstein. Fugenmuster und Größe
nach Unterlagen des AG.
Vorhandene Fugenfüllung mit Pflasterfugenmasse.
Ausräumtiefe = 1,5-fache der Fugenbreite nach Unterlagen des AG.
Fugen mit Pflasterfugenmasse verfüllen.
Menge: 20,000 m

*Hinweis: Umpflasterung von Einbauten*

**00.08.0056 Umpflasterung von Einbauten aufn.**
Umpflasterung von Einbauten in unbefestigten Flächen
aufnehmen. Aufnehmen der Tragschicht wird gesondert
vergütet.
Einbauteil = Schachtabdeckung, DN 625.
Lage '= in Neben- und Erholungsflächen.'

Umpflasterung 3-zeilig.
Art und Größe der Pflastersteine '= Naturstein, 100 /
100 /
100 mm, Fugenfüllung aus ungebundenem  Fugenmaterial,
Bettung aus Beton.
Steine und übriges Abbruchgut nach Wahl des AN
verwerten.'
Menge: 10,000 St

**00.08.0057 Umpflasterung von Einbauten herst. Schacht, DN 625*3-zeilig Nst. 100/100/100*F-beton 12 MPa bis 10 cm unt.OK*Fuge Typ A**
StL-Nr. 2311590610151101
Umpflasterung von Einbauten in unbefestigten Flächen
herstellen. Abgerechnet wird je Stück Einbauteil.
Einbauteil = Schachtabdeckung, DN 625.
Umpflasterung 3-zeilig.
Naturstein, Format für Rastermaß des Pflastersteins =
100/100/100 mm.
Beton für Fundament und Rückenstütze mit einer Druckfestigkeit (Einzelwert) am Bohrkern von mind. 12 MPa.
Fundament 20 cm dick. Rückenstütze bis 10 cm unter O-
berkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 10,000 St

#### Unterabschnitt 00.09 FRS UND LEITEINRICHTUNGEN

**00.09.0001 SE aus Stahl abbauen ESP*Profil B*Pfost. A 2,00 m HB 1*Pf.l.b. 1900 mm**
StL-Nr. 2112900312210199
Schutzeinrichtung (SE) aus Stahl einschließlich sämtlicher Einzelteile abbauen.
SE = Einfache Schutzplanke.
Holm Profil B.
Mit Pfosten, Abstand = 2,00 m.
Pfosten in Boden, Homogenbereich HB 1 - FRS.
Pfostenlöcher entsprechend der sie umgebenden Fläche
schließen.
Pfostenlänge bis 1900 mm.
Konstruktionsteile 'innerhalb der Baustelle sortiert
lagern.
Ausführung in Teilabschnitten.'
Menge: 25,000 m

**00.09.0002 SE aus Stahl abbauen EDSP*Profil B*Pfost. A 2,00 m HB 1*Pf.l.b. 1900 mm**
StL-Nr. 2112900322210199
Schutzeinrichtung (SE) aus Stahl einschließlich sämtlicher Einzelteile abbauen.
SE = Einfache Distanzschutzplanke.
Holm Profil B.
Mit Pfosten, Abstand = 2,00 m.
Pfosten in Boden, Homogenbereich HB 1 - FRS.
Pfostenlöcher entsprechend der sie umgebenden Fläche
schließen.
Pfostenlänge bis 1900 mm.
Konstruktionsteile 'innerhalb der Baustelle sortiert
lagern.
Ausführung in Teilabschnitten.'
Menge: 25,000 m

**00.09.0003 AEK aus Stahl abbauen ESP*Profil B*Regelabs. 12 m Pfosten i. Boden*HB 1**
StL-Nr. 2112900701211199
Anfangs-/Endkonstruktion (AEK) aus Stahl abbauen.
SE = Einfache Schutzplanke.
Holm Profil B.
Regelabsenkung 12,00 m.
Pfosten im Boden.
Pfosten in Boden, Homogenbereich HB 1 - FRS.
Pfostenlöcher entsprechend der sie umgebenden Fläche
schließen.
Konstruktionsteile 'innerhalb der Baustelle sortiert
lagern.
Ausführung in Teilabschnitten.'
Menge: 1,000 St

**00.09.0004 AEK aus Stahl abbauen EDSP*Profil B*Regelabs. 12 m Pfosten i. Boden*HB 1**
StL-Nr. 2112900702211199
Anfangs-/Endkonstruktion (AEK) aus Stahl abbauen.
SE = Einfache Distanzschutzplanke.
Holm Profil B.
Regelabsenkung 12,00 m.
Pfosten im Boden.
Pfosten in Boden, Homogenbereich HB 1 - FRS.
Pfostenlöcher entsprechend der sie umgebenden Fläche
schließen.
Konstruktionsteile 'innerhalb der Baustelle sortiert
lagern.
Ausführung in Teilabschnitten.'
Menge: 1,000 St

**00.09.0005 Leitpfosten abbauen Aufsatzleitpfost.**
StL-Nr. 211290577099
Leitpfosten abbauen.
Abbauteil = Aufsatzleitpfosten.
Abbauteile 'innerhalb der Baustelle sortiert lagern.
Ausführung in Teilabschnitten.'
Menge: 2,000 St

**00.09.0006 Leitpfosten abbauen Sockelleitpfosten*erf. Erdarbeiten**
StL-Nr. 211290572199
Leitpfosten abbauen.
Abbauteil = Sockelleitpfosten.
Erforderliche Erdarbeiten ausführen. Vorhandene Pfostenlöcher entsprechend der sie umgebenden Fläche
schließen.
Abbauteile 'innerhalb der Baustelle sortiert lagern.
Ausführung in Teilabschnitten.'
Menge: 2,000 St

**00.09.0007 SE des AG aufstellen ESP Holm B*Pf.SigmaL.1900mm Pf.Abstand 2 m*HB 1 innerh.Baustelle*Erdarb. ausf.**
StL-Nr. 2112921221021101
Schutzeinrichtung (SE) des AG aufstellen. Verbindungsmittel liefert AN.
SE = Einfache Schutzplanke, Holm B.
Pfosten Sigma 100, Länge 1900 mm.
Pfostenabstand 2,00 m.
Aufstellung in Boden, Homogenbereich HB 1 - FRS.
Teile lagern innerhalb der Baustelle.
Erforderliche Erdarbeiten ausführen. Die die Pfosten
umgebende Fläche wiederherstellen, überschüssigen Boden
flächenhaft verteilen.
Menge: 25,000 m

**00.09.0008 SE des AG aufstellen EDSP Holm B*Pf.SigmaL.1900mm Pf.Abstand 2 m*HB 1 innerh.Baustelle*Erdarb. ausf.**
StL-Nr. 2112921241021101
Schutzeinrichtung (SE) des AG aufstellen. Verbindungsmittel liefert AN.
SE = Einfache Distanzschutzplanke, Holm B.
Pfosten Sigma 100, Länge 1900 mm.
Pfostenabstand 2,00 m.
Aufstellung in Boden, Homogenbereich HB 1 - FRS.
Teile lagern innerhalb der Baustelle.
Erforderliche Erdarbeiten ausführen. Die die Pfosten
umgebende Fläche wiederherstellen, überschüssigen Boden
flächenhaft verteilen.
Menge: 25,000 m

**00.09.0009 AEK des AG aufstellen ESP*Profil B*Regelabs. 12 m Pfosten Sigma*HB 1 innerh.Baustelle*Erdarb. ausf.**
StL-Nr. 2112922212111101
Anfangs-/Endkonstruktion (AEK) des AG aufstellen. Verbindungsmittel liefert AN.
Konstruktion = Einfache Schutzplanke.
Holm Profil B.
AEK = Regelabsenkung 12,00 m.
Pfosten Sigma 100.
Aufstellung in Boden, Homogenbereich HB 1 - FRS.
Teile lagern innerhalb der Baustelle.
Erforderliche Erdarbeiten ausführen. Die umgebende
Fläche wiederherstellen, überschüssigen Boden
flächenhaft verteilen.
Menge: 1,000 St

**00.09.0010 AEK des AG aufstellen EDSP*Profil B*Regelabs. 12 m Pfosten Sigma*HB 1 innerh.Baustelle*Erdarb. ausf.**
StL-Nr. 2112922222111101
Anfangs-/Endkonstruktion (AEK) des AG aufstellen. Verbindungsmittel liefert AN.
Konstruktion = Einfache Distanzschutzplanke.
Holm Profil B.
AEK = Regelabsenkung 12,00 m.
Pfosten Sigma 100.
Aufstellung in Boden, Homogenbereich HB 1 - FRS.
Teile lagern innerhalb der Baustelle.
Erforderliche Erdarbeiten ausführen. Die umgebende
Fläche wiederherstellen, überschüssigen Boden
flächenhaft verteilen.
Menge: 1,000 St

**00.09.0011 Leitpfosten des AG aufstellen*Pfosten lagern**
StL-Nr. 21129412900010
Leitpfosten des AG aufstellen.
Leitpfosten '= Aufsatzleitpfosten.
Verbindungsmittel liefert AN.'

Leitpfosten lagern innerhalb der Baustelle.
Menge: 2,000 St

**00.09.0012 Leitpfosten des AG aufstellen*Pfosten lagern**
StL-Nr. 21129412900010
Leitpfosten des AG aufstellen.
Leitpfosten '= Sockelleitpfosten.
Verbindungsmittel liefert AN.'

Leitpfosten lagern innerhalb der Baustelle.
Menge: 2,000 St

#### Unterabschnitt 00.10 FAHRBAHNMARKIERUNGEN

**00.10.0001 Längsmarkierung entfernen durchg.Fb.begr.*Breite 0,15 m Erneuer.d.Mark.*Abf.d. Verw.zuf.**
StL-Nr. 2113100512992001
Längsmarkierung einschl. evtl. Sperrflächenumrandung
entfernen. Abgerechnet wird der entfernte Strich, bei
Doppelstrichen zwei Striche.
Durchgehender Strich als Fahrbahnbegrenzung.
Strichbreite = 0,15 m.
Markierungsstoffart '= Kaltplastikmasse.'

Auf 'Asphaltdeckschicht bzw. Betondecke.'

Entfernen für Erneuerung der Markierung.
Abfall aufnehmen und nach Wahl des AN verwerten.
Menge: 100,000 m

**00.10.0002 Längsmarkierung Typ II herstellen durchg.Fb.begr.*Breite 0,15 m mit Vormarkierung*Kaltplastikmasse Aggl.unregelm.*P 7**
StL-Nr. 2113150512164029
Längsmarkierung Typ II einschl. evtl.
Sperrflächenumrandung als endgültige Markierung herstellen. Abgerechnet wird der markierte Strich, bei
Doppelstrichen zwei Striche.
Durchgehend als Fahrbahnbegrenzung.
Strichbreite = 0,15 m.
Strich mit Vormarkierung.
Markierungssystem aus reaktivem Stoff, nicht spritzbar
(Kaltplastikmasse).
Als Agglomeratmarkierung, unregelmäßig angeordnet.
Verkehrsklasse = P 7.
Markierung auf 'Asphaltdeckschicht bzw. Betondecke.'
Menge: 100,000 m
Leistungsbereichkatalog: 131

#### Unterabschnitt 00.11 SICHERHEIT UND GESUNDHEITSSCHUTZ

**00.11.0001 SiGe-Plan erstellen**
*** Pauschalposition
StL-Nr. 19101513
Sicherheits- und Gesundheitsschutzplan (SiGe-Plan) nach
RAB 31 erstellen und mit dem Sicherheits- und Gesundheitsschutzkoordinator dieser und weiterer berührter
Baustellen abstimmen. Bei erheblichen Änderungen in der
Ausführung des Bauvorhabens anpassen. Den SiGe-Plan für
jeden Beschäftigten einsehbar auf der Baustelle vorhalten.
Menge: 1,000 Psch

**00.11.0002 SiGe-Koordinator stellen.**
*** Pauschalposition
Sicherheits- und Gesundheitsschutzkoordinator während
der Ausführung des Bauvorhabens nach RAB 30 stellen.
Menge: 1,000 Psch
